# Serverhalle Universität zu Köln
Angebotsaufforderung (GAEB 90, DA83)
DV-Nummer: 21004
Währung: EUR
Auftraggeber: Universität zu Köln, Abteilung 52, Planen und Bauen, Albertu

## L Kälte-/ Lüftungstechnik HPC Kühlung
Datum: 27.11.25

*Hinweis*
Beschreibung WW-Kühl-System
Das Rechenzentrum der Universität zu Köln besteht aus
2 Räumen, für die beiden Bereiche HA und HPC.
Bei diesem Leistungsverzeichnis wird nur der Bereich
der HPC-Systeme betrachtet.
Die IT-Leistung in diesem Raum wird um 300 kW erhöht,
auf eine Gesamtleistung von 900 kW. Die Kühlung
der IT-Racks erfolgt durch ein Kaltwassernetz
(14/20°C) mit Coolwalls zur Raumluftkühlung und
Seitenkühlern bzw. Wärmetauschertüren zur direkten
Rackkühlung.
Für die neuen HPC-Systeme wird ein eigenes
Warmwasserkühlnetz aufgebaut, das mit 34% Etylenglykol
gefüllt wird und nur mit freier Kühlung ohne
Kältemaschine die Wärme der IT-Racks abführen kann.
Zum Einsatz kommt ein V-Kühler auf dem Dach, der bei
den Systemtemperaturen von 45/40°C bis zu einer
Außentemperatur von 38°C eine Wärmelast von 300 kW bei
einem Volumenstrom von 58 m3/h abführen
kann. Bei gleichem Volumenstrom kann die
Austrittstemperatur des V-Kühlers mit 40°C bis zu einer
Außentemperatur von 35°C gehalten werden und eine
Wärmelast von bis zu 600 kW abgeführt werden,
wenn die Mediumeintrittstemperatur auf 50°C ansteigt.
Wenn, bei gleichbleibendem Volumenstrom, die
Systemtemperaturen auf 40/35°C abgesenkt werden, kann
eine Wärmelast von 300 kW bis zu einer
Außentemperatur von ca. 33°C abgeführt werden.
Zur hydraulischen Trennung bzw. Speicherung werden
zwischen Erzeuger- und Verbraucherseite des
Kühlwasserkreislaufs 3 Pufferspeicher mit je 3450 l
Volumen installiert. Damit kann bei Ausfall der
Kälteerzeugung für ca. 10 Minuten eine Kühlleistung
von 300 kW vorgehalten werden.
Für einen Teillastbetrieb mit ca. 150 kW Wärmelast zu
Beginn, wird der Primärkreis (Erzeugerkreis) mit
einem Mindestvolumenstrom von 30 m3/h (delta T von 5K)
betrieben, der Sekundärkreis (Verbraucherkreis)
mit einem Mindestvolumenstrom von 17 m3/h. Bei
steigender Wärmelast wird der Volumenstrom sowohl auf
der Primär- als auch auf der Sekundärseite angehoben.
Die Leistung der Verbraucherseite kann u.a. bei
höheren Außentemperaturen unterstützt bzw. ergänzt
werden, in dem eine Wärmetauscher zugeschaltet wird,
der die Wärme über das Bestandskältenetz abführt.
Die Leistung des Wärmetauschers beträgt bis zu 300 kW,
die dann im Verbrauchernetz der Coolwalls und
Seitenkühler bzw. Wärmetauschertüren nicht mehr zur
Verfügung stehen.

### Titel 01 Baubeschreibung

*Hinweis*
Die 2017 fertiggestellte Serverhalle ist auf dem
rückwärtigen
Gelände der Universität zu Köln zwischen Gyrhofstraße,
Robert-Koch-Straße und Weyertal errichtet. Eine
Zufahrt zum
Gebäude ist über die bestehende Feuerwehrzufahrt
vorbei am
Gebäude Gyrhofstraße 19 gegeben.

Die Außenflächen sind der Öffentlichkeit zugänglich
und dienen
teilweise auch Dritten als Zugangswege zu anderen
Gebäuden.
Das Gebäude besteht aus einem Keller-, Erd- und
Obergeschoss und ist in weiten Teilen in
Massivbauweise aus
Stahlbeton und Mauerwerk errichtet. Während der
nordöstliche
Teil des Gebäudes aus drei Geschossen besteht, ist die
eigentliche Halle mit den Rechenzentren und den
Technikzentralen zweigeschossig. In den beiden großen
Technikzentralen unter den Rechenzentren sind
lediglich für
Wartungs- und Installationszwecke Bühnen eingezogen.

Nutzer der Serverhalle ist das Regionale Rechenzentrum
der
Universität zu Köln (RRZK). Die Halle enthält
spezielle Bereiche
zum Betrieb hochverfügbarer Server von RRZK und
Verwaltung
und Rechnersysteme als Ersatz für leistungsstarke
Institutssysteme. Zusätzlich werden HPC-Systeme (High
Performance Computing) betrieben.

Die Universität zu Köln plant eine Sanierung dieses
Gebäudes.
Die Sanierung erfolgt unter Aufrechterhaltung des
laufenden
Betriebes. Der laufende Betrieb erfolgt 24 Stunden, 7
Tage die
Woche.

Ablauf von Baumaßnahmen
Beschriebene Leistungen sind nacheinander in sinnvollen
logistischen Abschnitten auszuführen. Der
Auftragnehmer muss
grundsätzlich davon ausgehen, dass beschriebene
Leistungen
nicht durchgängig ausgeführt werden können, sondern
abschnittsweise Ausführungen und zeitlich versetzte
Maßnahmen im gesamten Ablauf der Maßnahme notwendig
sein werden.

Kernarbeitszeit
Die Kernarbeitszeit ist von Montag bis Freitag jeweils
von 8.00
bis 16.30 Uhr

*Hinweis*
Aufgrund der besonderen Anlagen (Rechenzentrum)
erklärt sich
der AN bereit, die perönlichen Daten der Monteure
(Name,
Anschrift) vor Ort dem AG vorab mitzuteilen.
Einweisung für den
Zugang, Nutzung derTransponder (die für den Zugang
erforderlich sind) und Verhaltensweisen erfolgt im
Rahmen des
Kick-off-Termins.
EMA Scharfschaltung und Abschaltung erfolgt durch den
Betreiber.

### Titel 02 Baustelleneinrichtung

*Hinweis*
Der Zugang zum Campus Grün (Campusgarten der AStA)
muss aufrecht erhalten bleiben.
Seitens der UzK werden am Gebäude keine Parkflächen zur
Verfügung gestellt. Das Parken von PKWs und
Firmentransportern ist kostenpflichtig möglich.
Parkscheine
können beim Pakraummanagement der Universität zu Köln
erworben werden.
Materialcontainer können auf den Parkflächen kostenfrei
aufgestellt werden.

**02.1 Baustelle einrichten**
STLB-Bau 2022-10 000
Baustelle für sämtliche, in der Leistungsbeschreibung
aufgeführten Leistungen einrichten.
Menge: 1,000 St

**02.2 Mobile Toilette aufstellen räumen**
STLB-Bau 2022-10 000
Mobile Toilette aufstellen und räumen.
Menge: 1,000 St

**02.3 Mobile Toilette vorhalten**
Mobile Toilette für die Dauer der Maßnahme vorhalten,
einschl.
wöchentlicher Leerung und Reinigung,
Menge: 12,000 Wo

**02.4 Materialcontainer aufstellen räumen einwandig Stahl L 6m B 2,5m**
Materialcontainer, aufstellen und räumen, einwandig,
Stahl,
Einzelcontainer-Länge 6 m, Einzelcontainer-Breite bis
2,5 m,
Standplatz auf vorh. tragfähigen ebenen Untergrund,
Menge: 1,000 St

**02.5 Materialcontainer vorhalten**
Materialcontainer  für die Dauer der Maßnahme
vorhalten,
einschl. Reinigung,
Menge: 12,000 Wo

### Titel 03 Geräte

*Hinweis*
Die Stahl-Unterkonstruktion zur Aufstellung des
Rückkühlers
auf dem Dach ist bereits vorhanden. Daher sind sowohl
der
Rückkühler, als auch die Glykol-Auffangwannen an die
Abmessungen und Installation der Stahlkonstruktion
abzustimmen und anzupassen. Der AN überprüft die
Abmessungen der vorhandenen Stahl-Unterkonstruktion und
stimmt Rückkühler und Glykol-Auffangwanne darauf ab.
Der maximal zulässige Schallleistungspegel von 72
dB(A) und
das maximal zulässige Betriebsgewicht des Rückkühlers
von
6550 kg sind zwingend einzuhalten.

**03.1 Rückkühler 300 kW**
Rückkühler
Lamellierter Wärmeübertrager, für die Funktion als
Rückkühler
Anordnung V-förmig

Zertifiziert gemäß DIN EN ISO 9001
Zertifiziert gemäß DIN EN ISO 3834-3

Ausführung
Wärmeübertragerblock
Rohrteilung beträgt 40 mm x 35 mm, versetzt
Kernrohr aus Kupfer
Lamellen aus Aluminium
Lamellenabstand 2,0 mm
Verteiler- und Sammlerrohr aus Kupfer
zulässiger Betriebsdruck 10 bar
Rohrsystem gereinigt, getrocknet und mit Luft mit ca.
1 bar
Überdruck gefüllt
zu Prüfzwecken sind an allen Kreisläufen
Schraderventile
angebracht
Stirn- und Mittelbleche aus Stahl, verzinkt

Gehäuse
Das Gehäuse ist eine selbsttragende Konstruktion
maximale Gehäuseabmessungen sind auf örtliche
Gegebenheiten abgestimmt
Gehäusematerial aus Stahl verzinkt, pulverbeschichtet
Gehäuseoberfläche mit hochwertiger Pulverbeschichtung
zur einfachen Reinigung sind alle Oberflächen glatt
ausgeführt

EC-Axialventilator
Hochleistungsventilatoren mit stufenlos regelbarer
Drehzahl
Effiziente Außenläufermotoren mit integrierter
Elektronik
Energie- und geräuscharmer Betrieb durch aerodynamisch
optimiertes Flügelprofil
Kompakte Einheit aus Antriebsmotor, Flügel und
Traggitter in
strömungsgünstiger Ventilatordüse
Mit Gütestufe 6.3 in zwei Ebenen dynamisch ausgewuchtet
nach DIN ISO 21940-11
Wartungsfreie Motorlagerung durch Kugellager mit
Langzeitschmierung
Höchste Sicherheit durch Eingriffsschutz nach DIN ISO
13857
Übertemperatur- sowie Blockierschutz
Breitspannungseingang 200 - 277V, 50/60 Hz
Einsatztemperaturbereich -25 °C bis 75 °C
Schutzart IP55

Steuer- und Kontrollsystem
die beiden V-förmig angeordneten Wärmetauscher können
einzeln für sich getrennt geregelt werden.
TCS.2-W-0 Steuergerät bestehend aus:
CPU mit farbigem Touchdisplay 4,3" TFT, 480 x 272
Pixel, je 8
digitalen Ein- und Ausgängen
4 analogen Ein- und 2 analogen Ausgängen, 1 x RS485 COM
Port für EC Ventilatoren mit 19,2 kBaud,
1 x RS485 COM Port mit frei einstellbaren
Kommunikationsparametern als externe Schnittstelle
für Gebäudeleittechnik, Protokoll MODBUS RTU
Ethernet Schnittstelle zur Programmierung und als
externe
Schnittstelle für Gebäudeleittechnik,
Protokoll MODBUS TCP
Spannungsversorgung der CPU = 24 VDC, max. 0,5 A,
Gewicht
0,433 kg
Standardbelegung der Ein- und Ausgänge auf dem TCS
Grundgerät:
Digitaleingang 1 = externe Freigabe
Digitaleingang 2 = externe Sollwertumschaltung
Digitaleingang 3 = externe Nachtbegrenzung
Digitaleingang 4 = externer Reset
Digitalausgang 1 = Warnung Priorität 1
Digitalausgang 2 = Alarm Priorität 2
Digitalausgang 3 = Betriebsmeldung
Digitalausgang 4 = Steuergerät OK
Digitale Ein- und Ausgänge 5 bis 8 für frei wählbare
Funktionen
Analogeingang 1 = Analogwert 1.
Analogeingang 2 = Analogwert 2.
Analogeingang 3 = Analogwert 3.
Analogeingang 4 = Analogwert 4.
Analogeingänge wahlweise 4 bis 20 mA, 0 bis 10 VDC oder
Temperaturfühler KTY 81-210
Analogeingänge sind in der Funktion umschaltbar
z.B. Istwert, Stellwert, Sollwertschiebung,
Außentemperatur,
Raumtemperatur, Feuchte, Füllstand etc.
Analogausgang 1 = frei wählbare Funktionen in 0 bis 10
VDC,
max. 5 mA
Analogausgang 2 = frei wählbare Funktionen in 0 bis 10
VDC,
max. 5 mA
Alle digitalen Eingänge 24 VDC, Stromaufnahme je 6,5 mA
Alle digitalen Ausgänge 24 VDC belastbar mit 0,5 A
ohmsche
Last, kurzschlussfest

Zubehör
- Schwingungsdämpfer zur Körperschallentkopplung
- Losflansche DN 65 / PN 10 inklusive der
Gegenflansche DIN
2633
- Motorschutzschalter einzeln auf Stirnseite verkabelt
inkl. Rep.
Funktion
- Hauptschalter
- EC-Ventilatoren
- TCS
- Temperatursensor

Technische Daten
Leistung: 300,0 kW
Wärmeträger:  Ethylenglykol 34%
Max. Betriebsdruck:  10 bar
Volumenstrom, Eintritt:  55,8 m3/h
Eintrittstemperatur:  45,0 °C
Austrittstemperatur:  40,0 °C
Druckabfall:  0,155 bar
Luftvolumenstrom:  199.338 m3/h
Lufteintrittstemp.:  38,0 °C
Luftaustrittstemp.:  42,7 °C
Fläche:  6987,7 m²
Rohrinhalt:  601 l
Ventilatoren:  20
Ventilatordurchmesser:  900 mm
Ventilatordrehzahl:  370 1/min
Spannung/Frequenz:  230V 50Hz
Stromstärke je Ventilator:  0,70 A
Leistung je Ventilator:  0,16 kW
Schallleistungspegel:  max. 72 dB(A)
Eintrittsstutzen:  2 x 76,1 * 2,0 mm
Austrittsstutzen:  2 x 76,1 * 2,0 mm
Länge:  12505 mm
Breite:  2400 mm
Höhe:  2700 mm
Leergewicht:  max. 6000 kg
Betriebsgewicht: max. 6550 kg

Komplett einschl. Klein- und Befestigungsmaterial

angebotenes Fabrikat/Typ: '.........'
Menge: 1,000 St

**03.2 Glykolauffangwanne**
Auffang- und Rückhaltesystem für vorstehend genannten
Rückkühler zur Einhaltung der Gesetzesanforderungen
nach
62g ff. des WHG (Wasserhaushaltsgesetz)  17 der AwSV
(Anlagenverordnung)  3 USchadG (Umweltschadensgesetz)
sowie Art. 4, Art. 11  3 der Europäischen
Wasserrahmenrichtlinie (EU WRRL) und ihrer EU
Tochterrichtlinie ,Grundwasserschutz".
bestehend aus:
Edelstahl-Auffangwanne (Werkstoff: Edelstahl 1.4301)
Schnelllaufendem Absperrventil, Schließzeit 1 Sekunde,
Drehmoment 10Nm
elektronische Steuerung inkl. Mikroprozessor und
Anschluss für
Glykol Sensor und Druckmessumformer
Glykolsensor
Abhängungs-, Befestigungs-, Verbindungs- und
Montagematerial
Verkabelung von Absperrventil, Glykolsensor,
Druckmessumformer und Steuergerät
Die Edelstahl-Auffangwanne mit Baumusterprüfung
besteht aus
mehrere Einzelwannen die durch eine Verbindungstechnik
die
einzelnen Wannenelemente miteinander verbindet, ohne
dass
sich in den Wannen ein Wasserstand bildet, um die
Bildung von
Algen und gesundheitsgefährdenden Legionellen zu
minimieren.
Die einzelnen Wannenelemente benötigen an manchen
Stellen
Ausschnitte bzw. Anpassungen damit die vorhandenen
Installationen an der Stahlkonstruktionen verbleiben
können.
Sie sind ggf. vor Ort anzupassen bzw. im Voraus
auszumessen.
Bei einer detektierten Leckage wird das Absperrventil
(Schutzart
IP66), mit Endlagenschaltern, umgehend geschlossen,
Schließzeit 1 Sekunde. Der Schaltkasten gibt einen
Alarm an
die Gebäudeleittechnik heraus.
Der Druckmessumformer im Wasser-Glykol-Kreislauf der
Anlage überwacht die Anlage. Er misst den aktuellen
Druck des
im Kreislauf befindlichen Mediums und gibt diesen
Druck an die
elektronische Steuerung weiter.
Das Absperrventil ist stromlos geschlossen und während
des
Normalbetriebs ständig geöffnet. Bei Stromausfall,
Kabelbruch
und defekter Steuerung wird es geschlossen und ein
Alarmkontakt aktiviert. Das Ventil durchläuft einen
Selbsttest im
einstellbaren Intervall, dadurch wird sichergestellt,
dass auch
nach langjährigem Einsatz des Ventils, eine
einwandfreie
Funktion gewährleistet werden kann.
Das UV-beständige Steuermodul mit Mikroprozessor,
Schutzart
IP66, ist an der Wanne befestigt und überwacht ständig
den
Rückkühler. Es überwacht 24 Stunden an 365 Tagen im
Jahr
und ist zur Inbetriebnahme vorprogrammiert und
vorkonfiguriert.
Bei Druckabfall im System und/oder Leckagedetektion in
der
Wanne wird das Absperrventil des Auffangsystems
geschlossen
und die Absperrklappen im Anschluss des Rückkühlers
geschlossen.
Der Alarmgeber ist potentialfrei.
Der Glykol Sensor (Schutzart IP67) mit seiner sensiblen
Membran erfasst Kleinstmengen (2%) Glykolanteile des in
Kontakt stehenden Wassers sofort. Wird hier Glykol
festgestellt,
so wird der gemeldete Wert als Klartext im Display der
Steuereinheit angezeigt und kann über den
potentialfreien
Alarmausgang für Messungen ausgewertet und das Ventil
des
Auffang- und Rückhaltesystems angesteuert werden.
Der Glykol Sensor ist unmittelbar vor dem Ablauf des
Auffang-
und Rückhaltesystems montiert und garantiert eine
ständige
und autarke Überwachung des austretenden Regenwassers.
Über das Display der Steuereinheit ist zu erkennen, ob
es sich
um reines Regenwasser oder wassergefährdendes Glykol
handelt.
Durch das Gehäuse ist der Sensor gegen
Wettereinflüsse, wie
z. B. Frost, Schnee, Hitze und Kälte, sowie vor
Schmutz und
Stößen geschützt.
Spezialabhängung zur Anbringung des Auffang- und
Rückhaltesystems unterhalb der vorhandenen
Stahlunterkonstruktion.
bestehend aus: Montageschienen, Gewindestangen,
Trägerklammern, Verbindungs- und Befestigungsmaterial
Das Steuermodul ist komplett mit den Bauteilen
verdrahtet.
Die Ausführung und Abmessungen der Rückkühler und der
Stahlkonstruktion sind vor Bestellung zu überprüfen.

angebotenes Fabrikat/Typ: '.........'
Menge: 1,000 St

**03.3 Krantransport RKW und Glykolauffangwanne**
Krantransport des Rückkühlers und der
Glykolauffangwanne
und des Montagematerials auf das Dach,
beinhaltet sind folgende Leistungen und Komponenten:
- An- und Abfahrt
- Auf- und Abbau
- Krangestellung und Absicherung
- ggf. Absperrung
- Höhe der Dachebene ca. 8,0m über Terrain
Menge: 1,000 psch

**03.4 Plattenwärmeübertrager 300 kW**
Geschraubter Plattenwärmetauscher mit
Edelstahlplatten. Die
mit klebefreien NBR Butyl Dichtungen versehenen
Platten sind
an der oberen Tragstange aufgehängt und dann mithilfe
der
Spannschrauben im Kohlenstoffstahlrahmen fixiert.
Zulassung
gemäß Richtlinie für Druckgeräte 2014/68/EU.

Auslegungsdaten
Wärmeleistung [kW]: 300

Medien
Primär: Wasser
Temperaturen: 14/20 °C
Volumenstrom: 43 m3/h
Druckverlust max.: 12 kPa

Sekundär: Wasser/Glykol 66/34%
Temperaturen: 40/35 °C
Volumenstrom: 58 m3/h
Druckverlust max.: 23 kPa

Allgemeine Daten:
Länge, Breite, Höhe ca. : 745, 480, 1200 mm
Betriebsgewicht ca.: 370 kg
Anschlussdurchmesser: DN100
Auslegungsdruck: PN16

angebotenes Fabrikat/Typ: '.........'
Menge: 1,000 St

**03.5 Pumpe P20-RKW**
*** Bezugsbeschreibung
Hocheffizienz-Inlinepumpe mit EC-Motor der
Effizienzklasse IE5
gemäß IEC 60034-30-2, hydraulischem
Mindesteffizienzindex
MEI = 0,7 und elektronischer Leistungsanpassung in
Trockenläufer- Bauart. Die Pumpe ist ausgeführt als
einstufige
Niederdruckkreiselpumpe mit Flanschanschluss und
Gleitringdichtung. Für die Förderung von Kaltwasser und
Wasser-Glykol-Gemischen
Konstruktion:
- Einstufige Niederdruck-Kreiselpumpe mit ungeteilter
Welle in
Blockbauweise
- Spiralgehäuse in Inline-Bauart (Saug- und
Druckstutzen mit
gleichen Flanschen in einer Linie)
- Flansche PN 16 - gebohrt nach EN 1092-2
- Druckmessanschlüsse (R 1/8) für angebauten
Differenzdruckgeber, ohne Differenzdruckgeber
- Pumpengehäuse und Motorflansch serienmäßig mit
Kataphoresebeschichtung

Regelarten:
- Permanente, automatische Leistungs-Anpassung an den
Anlagenbedarf ohne Sollwertvorgabe
- Konstante Temperatur (T-const.)
- Konstante Differenztemperatur (dT-const.)
- Konstanter Volumenstrom (Q-const.)
- Variabler Differenzdruck (dp-v) mit der Option der
nominellen
Betriebspunkteingabe Q und H
- Konstanter Differenzdruck (dp-c)
- Differenzdruckregelung dp-c an einem entfernten
Punkt im
Rohrnetz (Schlechtpunktregelung)
- Konstante Drehzahl (n-const.)
- Benutzerdefinierte PID-Regelung

Funktionen:
- Kältemengenerfassung
- Einstellbare Volumenstrombegrenzung
- Automatische Abschaltung der Pumpe bei
Null-Durchfluss-
Erkennung (No-Flow Stop)
- Umschaltung zwischen Heiz- und Kühlbetrieb
(automatisch,
extern oder manuell) (wird genutzt für 2
unterschiedliche
Drucksollwerte)
- Speichern und Wiederherstellen der konfigurierten
Pumpeneinstellungen (3 Wiederherstellungspunkte)
- Störmeldungs-/Warnmeldungsanzeige in Klartext
inklusive
Abhilfeempfehlung
- Integrierter Motorvollschutz
Anzeige im "Home-Screen" des graphischen Displays:
- Aktuell eingestellte Regelungsart
- Aktueller Sollwert
- Aktueller Volumenstrom (bei angeschlossenem
Differenzdrucksensor)
- Aktuelle Leistungsaufnahme
- Kumulierter elektrischer Verbrauch

Ausführung:
- 4 konfigurierbare analoge Eingänge : 0-10V, 2-10V,
0-20mA,
4- 20mA und handelsüblicher PT1000 (nur an zwei
analogen
Eingängen); Spannungsversorgung mit +24 V DC
- 2 konfigurierbare digitale Eingänge (Ext. OFF, Ext.
Min, Ext.
Max, Heizen/Kühlen, Manuelle Übersteuerung
(Gebäudeautomation abgekoppelt), Bediensperre
(Tastensperre und Fernbedienungs-
Konfigurationsschutz))
- 2 konfigurierbare Melderelais für Betriebs- und
Störmeldungen
- Steckplatz für Module mit Schnittstellen für
Gebäudeautomation
- Automatischer Notbetrieb bei besonderen Zuständen
(Pumpendrehzahl definierbar) z.B. bei Ausfall der
Buskommunikation oder von Sensorwerten
- Drehbares graphisches Farb-Display (4,3 Zoll) mit
Bedienung
über Ein-Knopf-Handbedienebene
- Bluetooth-Schnittstelle über Modul
- Auslesen und Einstellen von Betriebsdaten sowie z.B.
Erstellen eines Inbetriebnahmeprotokolls über
Bluetooth-Schnittstelle
- Doppelpumpenmanagement durch Verbindung der beiden
Pumpen
- Kabelbrucherkennung bei analogem Signal (in
Verbindung mit
2- 10V oder 4-20mA)
- Zeitstempel für Fehler/Warnungen und historische
Betriebsdaten
- Permanenter Betriebsdatenspeicher
- Serienmäßige Kondensatablaufbohrungen im Motorgehäuse
(bei Auslieferung verschlossen)
- Entlüftungsventil an der Laterne

Zubehör
- Modul BACnet MS/TP

Betriebsdaten
Fördermedium:  Ethylenglykol 34 %
Medientemperatur:  45,00 °C
Angefragter Förderstrom:  58,00 m3/h
Angefragte Förderhöhe:  12,60 m
Medientemperatur:  -20 bis 140 °C
Umgebungstemperatur:  0 bis 50 °C
Maximaler Betriebsdruck:  16 bar
Auslegungshinweis:
Mindesteffizienzindex (MEI):  = 0.7
Motordaten
Motor-Effizienzklasse:  IE5
Störaussendung:  EN 61800-3
Störfestigkeit:  EN 61800-3
Netzanschluss:  3~400V/50 Hz
Motornennleistung:  4 kW
Drehzahl max.:  3290 1/min
Strom (max):  6,6 A
Isolationsklasse:  F
Schutzart Motor:  IP55
Motorschutz:  KLF integriert
Werkstoffe
Pumpengehäuse:  5.1301/EN-GJL-250
Laufrad:  PPS-GF40
Welle:  1.4057
Wellendichtung:  Q1Q1X4GG
Laterne:  5.1301, EN-GJL-250
KTL-beschichtet
Einbaumaße
Saugseitiger Rohranschluss:  DN 100, PN 16
Druckseitiger Rohranschluss:  DN 100, PN 16
Baulänge:  450 mm

angebotenes Fabrikat/Typ: '.........'
Menge: 2,000 St

**03.6 Pumpe P21 Verbraucher**
*** wie Position 03.5
Betriebsdaten

Fördermedium:  Ethylenglykol 34 %
Medientemperatur:  45,00 °C
Angefragter Förderstrom:  58,00 m3/h
Angefragte Förderhöhe:  20,50 m

Motordaten
Motor-Effizienzklasse:  IE5
Netzanschluss:  3~400V/50 Hz
Motornennleistung:  5,5 kW
Drehzahl max.:  3640 1/min
Strom (max):  10,5 A
I
Einbaumaße
Saugseitiger Rohranschluss:  DN 100, PN 16
Druckseitiger Rohranschluss:  DN 100, PN 16
Baulänge:  450 mm

angebotenes Fabrikat/Typ: '.........'
Menge: 2,000 St

**03.7 Pumpe P22 WT Bestandsnetz**
*** wie Position 03.5
Betriebsdaten

Fördermedium:  Wasser 100 %
Medientemperatur:  14,00 °C
Angefragter Förderstrom:  43,00 m3/h
Angefragte Förderhöhe:  16,00 m

Motordaten
Motor-Effizienzklasse:  IE5
Netzanschluss:  3~400V/50 Hz
Motornennleistung:  3 kW
Drehzahl max.:  3150 1/min
Strom (max):  5,1 A
I
Einbaumaße
Saugseitiger Rohranschluss:  DN 80, PN 16
Druckseitiger Rohranschluss:  DN 80, PN 16
Baulänge:  360 mm

angebotenes Fabrikat/Typ: '.........'
Menge: 2,000 St

**03.8 Differenzdruckgeber 2-10V**
Signalgeber zur differenzdruckabhängigen stufenlosen
Drehzahlregelung.
Lieferumfang
- Differenzdruckgeber
- Anschlusskabel: 3x0,34 mm 2, Länge = 650 mm
- Kupferwendel: O 3 mm, mit Verlängerungsset für
Entfernungen zu Pumpen größer 1 m
- Befestigungsfitting mit Einschraubgewinde R1/8 für
Saug- und
Druckleitung

Technische Daten
Nennspannung: 24 V
Max. Betriebsspannung: 15 - 30 V DC
Schutzart: IP55
Messbereich min.: 0 bar
Messbereich max.: 4 bar
kompl. incl. Klein- und Befestigungsmaterial, sowie
Verbindung
mit den beiden redundanten Pumpen
Menge: 3,000 St

**03.9 Pumpe Inbetriebnahme**
Inbetriebnahme einer Pumpe durch den Kundendienst des
Pumpenherstellers.
Die Inbetriebnahme beinhaltet folgende Punkte:
- Inbetriebnahme der Anlage(n) nach Checkliste
- Parametrierung und Einstellung der Anlage
- Funktionsprüfung der eingebauten Anlage(n)
- Praxisorientierte Einweisung in die Bedienung
- Inbetriebnahmeprotokoll
Menge: 6,000 St

**03.10 Membrandruckausdehnungsgefäß, N 800**
Membrandruckausdehnungsgefäß, N 800
für geschlossene Heizungs-und Kühlwasseranlagen, gebaut
nach DIN 4807, Zulassung gemäß EU-Druckgeräterichtline
2014/68/EU. Geeignet bei Verwendung von
Frostschutzmitteln
auf Glykolbasis.
-Fußkonstruktion zur Befestigung
-außen beschichtet
-Membrane nicht tauschbar
Kompl. mit Befestigungsmaterial, Kleinmaterialien, etc.

Nennvolumen:  800 Liter
Nutzvolumen max:  514 Liter
zul. Betriebsüberdruck:  6 bar
Gasvordruck werksseitig: 1,5 bar
Durchmesser:  740 mm
Höhe:  1996 mm
Menge: 3,000 St

**03.11 Kappenventil, DN 25**
Kappenventil, DN 25
für Membrandruckausdehnungsgefäße in geschlossenen
Heizungs- und Kühlwasseranlagen. Mit einer gegen
unbeabsichtigtes schließen gesicherten Absperrung und
einer
Entleerung, gemäß DIN EN 12828, TÜV-geprüft.
Anschlüsse:  1"
zul. Betriebsdruck:  PN 10
zul. Betriebstemperatur:  120 °C
Menge: 3,000 St

**03.12 Sicherheitsventil, G 1/2**
Sicherheitsventil, Kennbuchstabe F für
Kühlwassersysteme.
Einstelldruck durch Plombenkappe gesichert, Oberteil
abnehmbar ohne dass der Einstelldruck verändert wird.
Die
eingebaute Membran verhindert das Eindringen des
Mediums in
den Federraum, glykolbeständig mit EPDM- Dichtung.

Eintrittsnennweite:  G ½
Ansprechdruck:  2,5 bar
Menge: 1,000 St

**03.13 Kaltwasserpufferspeicher 3500 l**
Kaltwasserpufferspeicher und hydraulische Weiche
in zylindrisch, stehender Ausführung mit Klöpperböden
und drei
Standfüßen, gefertigt aus Gütestahl St 37.2 nach DIN
17100,
elektrisch geschweißt, innen rohschwarz und außen mit
einem
Zweikomponenten-Rostschutzanstrich grundiert, und mit
einem
deckendem Farbanstrich, in einem Farbton nach Wahl des
AG.

Zusätzlich ausgerüstet mit
Anschlussmuffen für Thermometer, Manometer und Fühler,
Muffen für Entlüftung und Entleerung,
Inspektionsöffnung.
Ein- und Austritt- Flanschanschlüsse mit Rohrbögen
unterhalb
bzw. oberhalb der Lochbleche. 2 Lochbleche zur
Sicherstellung
einer laminaren Strömung im Behälter
Kompl. mit Flanschen und Gegenflanschen, Schrauben und
Dichtungen, Entlüftungsventil und Entleerungskugelhahn
mit
Kappe, Klein-, Dicht- und Befestigungsmaterial,
Transport zum
Aufstellort

Technische Daten
Inhalt:  ca. 3.500 Liter
Medium:  66/34% Wasser/Glykol
Mediumtemp.:  15/20°C bzw.40/45°C
Nenndruck:  PN 6
Anschlüsse:
Ein- / Austritt  2 - 3 x DN 150 PN16
Entleerung / Entlüftung  2 x 1 1/4"
Thermometer  3 x 1/2"
GLT-Fühler  3 x 1/2"
Höhe mit Füßen: 3.000 mm
Durchmesser:  1.300 mm

Anzahl und Anordnung der Ein- und Austrittstutzen ist
vor
Bestellung mit dem Bauherrn und Planer abzustimmen.
Menge: 3,000 St

**03.14 Vakuum-Sprührohrentgasung**
Vakuum-Sprührohrentgasung zur System- und
Nachspeisewasserentgasung in geschlossenen Heizwasser-
und Kühlkreisläufen, als vollautomatische
Multifunktionseinheit mit "auto start"-Funktion und
selbsttätigem hydraulischen Abgleich des
Entgasungsprozesses sowie Steuerung und Überwachung der
Nachspeisefunktion. Geeignet für die Medien Wasser und
Wasser/Glykolgemisch bis zu einem Mischungsverhältnis
von 50/50%.
Funktionseinheit bestehend aus Hydraulikteil und
Control Basic Steuerungs- und Bedieneinheit. Beides ist
ergonomisch und wartungsfreundlich in ein modulares
bodenstehendes Rahmensystem aus EV 1 eloxierten
Aluminiumpräzisionsprofilen eingebunden und mit CE-
Kennzeichen.Im Hydraulikteil erfolgt die Entgasung
mittels einer Edelstahl-Kreiselpumpe in Verbindung mit
in einem vertikal angeordneten Edelstahl-Vakuum-
Sprührohr. Dieses ist mit Vakuumsprühdüse,
Peilrohrentgasung und Druck-/Niveauüberwachung
ausgerüstet.
Die Control Basic Steuerung ist in ein robustes
Kunststoffgehäuse integriert, in der sowohl die
Leistungs- und Kommunikationselektronik und das
Bedientableau mit schmutzunempfindlicher Folientastatur
untergebracht ist. Control Basic ist eine
vollautomatische frei parametrierbare
Mikroprozessorsteuerung mit Echtzeituhr,
differenzierendem Fehler- und Parameterspeicher,
zweizeiliger Klartextanzeige für Systemdruck und allen
relevanten Betriebs- und Störmeldungen, LED-Anzeige der
Betriebsmodi und allgemeiner Fehlermeldung.
Kommunikationselektronik bestehend aus:
- Schnittstelle RS 485 als Datenschnittstelle bzw. für
den Anschluss optionaler Kommunikationskomponenten
- potenzialfreier Ausgang zur Weiterleitung der
Sammelmeldung
- digitaler Eingang zur Signalverarbeitung eines
Kontaktwasserzählers

- Eingang zur Nachspeise-Funktionsanforderung über
externes Signal
Steuereinheit komplett montiert und anschlussfertig
nach VDE-Vorschriften verdrahtet, Netzanschlusskabel
und Netzstecker, Systemanschlüsse mittels integrierten
Absperrungen.
Vakuum-Sprührohrentgasung des Inhalts-, Füll- und
Nachspeisewassers in selbstoptimierendem Betrieb mit
Zyklen für Dauer-, Intervall- und Nachspeiseentgasung.
Kontrollierte Nachspeisung über betriebssicheren
Zweiwegemotorkugelhahn. Die Ansteuerung erfolgt über
eine integrierte Systemdruckauswertung oder ein
externes 230 V Signal (z.B. einer Druckhaltestation),
mit automatischer Unterbrechung und Störmeldung bei
Überschreitung der Laufzeit und/oder der Zyklenanzahl.
Die Nachspeisung kann alternativ aus einem offenen
Netztrennbehälter erfolgen. Auswertemöglichkeit eines
Kontaktwasserzählers inkl. optional möglicher
Kapazitätsüberwachung von Ionentauschern in der
Nachspeiseleitung. Dokumentation und Kontrolle des
Gesamtsystems bezüglich o.g. Parameter.

Max. Anlagenvolumen: 220 m3
Arbeitsdruck: 0.5 - 2.5 bar
Anschluss elektrisch: 230V/50Hz
Anschluss Druckseite: G 1"
Anschluss Abströmseite: G 1/2"
Anschluss Nachspeisung: G 1/2"
Max. Teilvolumenstrom Netz: 0.55 m3/h
Elektr. Nennstrom: 5 A
Max. elektr. Nennleistung: 0.75 kW
Abmessungen ca.:
Max. Höhe: 1000 mm
Breite: 550 mm
Tiefe: 490 mm

Die Nachspeisung wird nicht angeschlossen! Das Gerät
wird
nur zur Entgasung des Umlaufmediums genutzt.

angebotenes Fabrikat/Typ: '.........'
Menge: 1,000 St

**03.15 Kühlwasser Auffangbehälter 1000 l**
Runder Kunststoff-Auffangbehälter aus Polyethylen für
Kühlwasser mit 34% Etylenglykol, zum Auffangen bzw.
Mischen zur Nachspeisung.
Inhalt:  1.000l
Durchmesser: ca. 1.080 mm
Höhe:  ca. 1.750 mm

angebotenes Fabrikat/Typ: '.........'
Menge: 1,000 St

### Titel 04 Rohrleitungen und Zubehör

*Hinweis*
Rohrleitung aus nahtlosem Stahlrohr nach DIN EN 10217,
gesandstrahlt nach SA 2,5, mit
Korrosionsschutzbeschichtung
und deckendem grauem Farbanstrich.

Die Rohre werden innerhalb und außerhalb des Gebäudes
verlegt. Je nach örtlichen Gegebenheiten (wie z.B.
Steigeschacht, Doppelboden, etc.) sind Stangen von 3
bzw. 6 m
Länge zu verwenden. Beengte Verhältnisse aufgrund von
Bestandsrohrleitungen und Stahlkonstruktionen.

Medium ist ein Wasser/Glykolgemisch 66/34% im
Temperaturbereich zwischen 25/30 bzw.45/50°C.

Die Rohre sind so anzuordnen, dass unnötige
Rohrkreuzungen
vermieden werden und die Einzelwiderstände möglichst
gering
bleiben. Werden Rohre mit Rohrabschneider getrennt, so
muss
der entstandene Grat durch Fräsen entfernt werden. Bei
der
Gefällerichtung ist darauf zu achten, dass die Luft
aus den
Rohren entweichen kann, und dass die Anlage beim
Entleeren
vollständig leer laufen kann. Bei der Montage ist auf
einen
spannungsfreien Einbau der Anlage zu achten.

Die Rohrleitungen werden nicht gedämmt. Dennoch ist auf
genügend Abstand zwischen den einzelnen Leitungen zu
achten, dass sie einzeln isoliert werden könnten.

Nach Auftragserteilung sind sämtliche Rohrdimensionen
zu
überprüfen und Unstimmigkeiten der Bauleitung zu
melden. Die
Rohrnetzberechnung ist vor Montagebeginn der Bauleitung
vorzulegen. Ferner sind alle Rohrleitungswege und
-Trassen mit
den übrigen Gewerken verantwortlich abzustimmen.
Sämtliche Demontage und Wiedermontage, die sich aus
obigen
Auflagen ergeben, gehen zu Lasten des Auftragnehmers.
Die
Rohre sind zu liefern, zu lagern, nach Baufortschritt
evtl.
umzulagern und fachgerecht zu montieren.

Verbindung durch Schweißen auf der Baustelle, in einer
Höhe
bis 3,5 m über Fußboden, Schweißnahtqualität gemäß DIN
EN
ISO 5817 Bewertungsgruppe C, unter Hinzulieferung der
erforderlichen Schweißzusatz- und Hilfsstoffe.
Schweißen durch geprüfte Schweißer mit Prüfzeugnis
nach DIN
EN 287-1. Über die Schweißstellen ist ein Nachweis zu
führen,
von wem die Schweißung durchgeführt wurde und die
Prüfzeugnisse sind der Dokumentation in Kopie
beizufügen.
Bei den Schweißarbeiten ist auch darauf zu achten, dass
brennbare Teile im Raum abgedeckt bzw. zur Seite
geräumt
werden. Die Vorhaltung von geeigneten Löschmitteln ist
mit
einzukalkulieren.
Korrosionsschutzanstrich der Form- und
Verbindungsstücke
nach dem Schweißen und ausbessern evtl. beschädigter
Korrosionsschutzbeschichtung der Rohre.
Das gesamte Rohrnetz ist nach fertiger Montage mit
einem
deckenden Farbanstrich, in einer Farbe nach Wahl des
AG, zu
versehen.
Rohrbefestigungen, Rohrschellen aus Stahl verzinkt mit
schalldämmender Einlage, einschl. Gewindestange,
Gewindeplatten, Muttern, Unterlegscheibe und Dübel. Die
erforderlichen Kälterohrträger sowie Form- und
Verbindungsstücke sind separat ausgeschrieben.
Die Vorgaben gemäß diesen Vorbemerkungen sind in die
Einheitspreise einzurechnen.

*Hinweis*

**04.1 Stahlrohr AD 168,3mm Schweißen, im Freien**
STLB-Bau 2022-10 041
Rohrleitung aus Stahlrohr DIN EN 10216-2, nahtlos, mit
werkseitigem Korrosionsschutz nach AGI Q 151, für
Klimakaltwasser, Außendurchmesser 168,3 mm, Wanddicke
4,5 mm, Verbindung durch Schweißen, einschl. Schweiß-
bzw.
Löt- und Dichtungsmittel, sowie Herstellen der
Verbindungen,
Form- und Verbindungsstücke werden gesondert vergütet,
Rohrbefestigungen werden gesondert vergütet, Verlegung
im
Freien.
Menge: 35,000 m

**04.2 Stahlrohr AD 76,1mm Schweißen, im Freien**
STLB-Bau 2022-10 041
Rohrleitung aus Stahlrohr DIN EN 10216-2, nahtlos, mit
werkseitigem Korrosionsschutz nach AGI Q 151, für
Klimakaltwasser, Außendurchmesser 76,1 mm, Wanddicke
2,9
mm, Verbindung durch Schweißen, einschl. Schweiß- bzw.
Löt-
und Dichtungsmittel, sowie Herstellen der Verbindungen,
Form- und Verbindungsstücke werden gesondert vergütet,
Rohrbefestigungen werden gesondert vergütet, Verlegung
im
Freien.
Menge: 5,000 m

**04.3 Stahlrohr AD 26,9mm Schweißen, im Freien**
STLB-Bau 2022-10 041
Rohrleitung aus Stahlrohr DIN EN 10216-2, nahtlos, mit
werkseitigem Korrosionsschutz nach AGI Q 151, für
Klimakaltwasser, Außendurchmesser 26,9 mm, Wanddicke
2,6
mm, Verbindung durch Schweißen, einschl. Schweiß- bzw.
Löt-
und Dichtungsmittel, sowie Herstellen der Verbindungen,
Form- und Verbindungsstücke werden gesondert vergütet,
Rohrbefestigungen werden gesondert vergütet, Verlegung
im
Freien.
Menge: 4,000 m

**04.4 Stahlrohr AD 21,3mm Schweißen, im Freien**
STLB-Bau 2022-10 041
Rohrleitung aus Stahlrohr DIN EN 10216-2, nahtlos, mit
werkseitigem Korrosionsschutz nach AGI Q 151, für
Klimakaltwasser, Außendurchmesser 21,3 mm, Wanddicke
2,6
mm, Verbindung durch Schweißen, einschl. Schweiß- bzw.
Löt-
und Dichtungsmittel, sowie Herstellen der Verbindungen,
Form- und Verbindungsstücke werden gesondert vergütet,
Rohrbefestigungen werden gesondert vergütet, Verlegung
im
Freien.
Menge: 4,000 m

*Hinweis*
Technische Vorbemerkungen Rohrträger für
Kälterohrleitung

Thermisch entkoppelter Rohrträger für Kälterohrleitung,
bestehend aus FCKW- freiem PUR/PIR Auflagersegmenten,
eingebettet in geschlossenzelligem Schaumstoff und mit
diesem
verklebt.
Außenseitige Auflagerschalen aus Aluminiumblech 0,8 mm
dick, dass zugleich die äußere Dampfsperre für die
PUR/PIR- Auflagersegmente bewirkt

**04.5 Rohrschelle Stahl verz L 0,5-1m DN150**
STLB-Bau 2022-10 042
Rohraufhängung als Rohrschelle, aus verzinktem Stahl,
mit
Einlage aus PUR/PIR-Schale, diffusionsdicht verklebt,
Stirnscheiben für Anschlussverklebung an
geschlossenzelliger
Weichschaumdämmung, Mantel mit selbstklebender
Aluminiumfolie und Aluminiumblech für Befestigung mit
außenliegender Flachstahlschelle Länge Aufhängung über
0,5
bis 1 m, Rohr aus Stahl, DN 150.
Menge: 10,000 St

**04.6 Rohrschelle Stahl verz L 0,5-1m DN65**
STLB-Bau 2022-10 042
Rohraufhängung als Rohrschelle, aus verzinktem Stahl,
mit
Einlage aus PUR/PIR-Schale, diffusionsdicht verklebt,
Stirnscheiben für Anschlussverklebung an
geschlossenzelliger
Weichschaumdämmung, Mantel mit selbstklebender
Aluminiumfolie und Aluminiumblech für Befestigung mit
außenliegender Flachstahlschelle Länge Aufhängung über
0,5
bis 1 m, Rohr aus Stahl, DN 65.
Menge: 4,000 St

**04.7 Rohrschelle Stahl verz L 0,5-1m DN20**
STLB-Bau 2022-10 042
Rohraufhängung als Rohrschelle, aus verzinktem Stahl,
mit
Einlage aus PUR/PIR-Schale, diffusionsdicht verklebt,
Stirnscheiben für Anschlussverklebung an
geschlossenzelliger
Weichschaumdämmung, Mantel mit selbstklebender
Aluminiumfolie und Aluminiumblech für Befestigung mit
außenliegender Flachstahlschelle Länge Aufhängung über
0,5
bis 1 m, Rohr aus Stahl, DN 20.
Menge: 2,000 St

**04.8 Rohrschelle Stahl verz L 0,5-1m DN15**
STLB-Bau 2022-10 042
Rohraufhängung als Rohrschelle, aus verzinktem Stahl,
mit
Einlage aus PUR/PIR-Schale, diffusionsdicht verklebt,
Stirnscheiben für Anschlussverklebung an
geschlossenzelliger
Weichschaumdämmung, Mantel mit selbstklebender
Aluminiumfolie und Aluminiumblech für Befestigung mit
außenliegender Flachstahlschelle Länge Aufhängung über
0,5
bis 1 m, Rohr aus Stahl, DN 15.
Menge: 2,000 St

**04.9 Bogen Schweißen AD 168,3mm**
STLB-Bau 2022-10 041
Bogen, aus Kohlenstoffstahl, Verbindung durch
Schweißen, für
Rohrleitung aus Stahlrohr DIN EN 10216-2, nahtlos, für
Klimakaltwasser, Außendurchmesser 168,3 mm.
Menge: 16,000 St

**04.10 Bogen Schweißen AD 76,1mm**
STLB-Bau 2022-10 041
Bogen, aus Kohlenstoffstahl, Verbindung durch
Schweißen, für
Rohrleitung aus Stahlrohr DIN EN 10216-2, nahtlos, für
Klimakaltwasser, Außendurchmesser 76,1 mm.
Menge: 7,000 St

**04.11 Bogen Schweißen AD 26,9 mm**
STLB-Bau 2022-10 041
Bogen, aus Kohlenstoffstahl, Verbindung durch
Schweißen, für
Rohrleitung aus Stahlrohr DIN EN 10216-2, nahtlos, für
Klimakaltwasser, Außendurchmesser 26,9 mm.
Menge: 4,000 St

**04.12 Bogen Schweißen AD 21,3 mm**
STLB-Bau 2022-10 041
Bogen, aus Kohlenstoffstahl, Verbindung durch
Schweißen, für
Rohrleitung aus Stahlrohr DIN EN 10216-2, nahtlos, für
Klimakaltwasser, Außendurchmesser 21,3 mm.
Menge: 4,000 St

**04.13 T-Stück Klimakaltwasser AD 168,3mm**
STLB-Bau 2022-10 041
T-Stück, aus Kohlenstoffstahl, Verbindung durch
Schweißen, für
Rohrleitung aus Stahlrohr DIN EN 10216-2, nahtlos, für
Klimakaltwasser, Außendurchmesser 168,3 mm.
Menge: 1,000 St

**04.14 T-Stück reduziert Klimakaltwasser AD 168,3mm x 76,1mm**
STLB-Bau 2022-10 041
T-Stück, reduziert, aus Kohlenstoffstahl, Verbindung
durch
Schweißen, für Rohrleitung aus Stahlrohr DIN EN
10216-2,
nahtlos, für Klimakaltwasser, Außendurchmesser 168,3
mm, 2.
Durchmesser 76,1 mm.
Menge: 1,000 St

**04.15 Reduzierstück Klimakaltwasser AD 168,3mm x 76,1mm**
STLB-Bau 2022-10 041
Reduzierstück, aus Kohlenstoffstahl, Verbindung durch
Schweißen, für Rohrleitung aus Stahlrohr DIN EN
10216-2,
nahtlos, für Klimakaltwasser, Außendurchmesser 168,3
mm, 2.
Durchmesser 76,1 mm.
Menge: 3,000 St

**04.16 Einschweißmuffe zylindr. IG Rp1/2**
STLB-Bau 2022-10 041
Einschweißmuffe, mit zylindrischem Innengewinde, aus
Kohlenstoffstahl, Verbindung durch Schweißen, für
Rohrleitung
aus Stahlrohr DIN EN 10216-2, nahtlos, für
Klimakaltwasser,
Gewindeanschluss Rp 1/2.
Menge: 6,000 St

**04.17 Einschweißmuffe zylindr. IG Rp3/4**
STLB-Bau 2022-10 041
Einschweißmuffe, mit zylindrischem Innengewinde, aus
Kohlenstoffstahl, Verbindung durch Schweißen, für
Rohrleitung
aus Stahlrohr DIN EN 10216-2, nahtlos, für
Klimakaltwasser,
Gewindeanschluss Rp 3/4.
Menge: 4,000 St

**04.18 Vorschweißflansch PN10 Stahl DN65**
STLB-Bau 2022-10 041
Vorschweißflansch DIN EN 1092-1 PN 10, aus Stahl,
einschl.
Schrauben und Dichtung, DN 65.
Menge: 8,000 St

**04.19 Gummi Kompensator DN 65**
Gummi Kompensator DN 65 glycolbeständig
zum Bewegungs- und Dehnungsausgleich am Anschluss der
Kältemaschinen, zur Spannungsreduzierung, Dämpfung von
Schwingungs-, Geräusch- und Vibrationsübertragungen.
Glycolbeständig, mit Flanschen PN16
Nennweite:  DN 65
Menge: 4,000 St

**04.20 Absperrklappe Endarmatur mit Antrieb DN65**
Absperrklappe als Endarmatur, mit Antrieb, Gehäuse aus
Gusseisen EN-GJS-400-15, DN 65, Nenndruck 1,6 MPa (16
bar), für Klimakaltwasser, bis 70 Grad C, mit
Taupunktsperre,
weich dichtend, Klappenscheibe aus nichtrostendem
Stahl,
Welle aus nichtrostendem Stahl, mit elektromotorischem
Antrieb, Stellsignal 2-Punkt 230 V AC, Schutzart IP 4X
DIN EN
60529 (VDE 0470-1), mit Schalter für
Endstellungsmeldung,
2-fach, Stellglied und Antrieb zusammengebaut, mit
mechanischer Stellungsanzeige.

Hersteller und Typ '
....................................................'
vom Bieter einzutragen.
Menge: 4,000 St

**04.21 Entleerungsarmatur Kugelhahn DN15**
STLB-Bau 2022-10 041
Entleerungsarmatur, als Kugelhahn, für Klimakaltwasser
bis 70
Grad C, mit Flügelgriff, Durchgangsform, mit
Verschlusskappe
und Kette, Gehäuse aus Rotguss, weich dichtend, mit
Gewindeanschluss, Nenndruck 1,6 MPa (16 bar), DN 15.
Menge: 4,000 St

**04.22 Maschinen-Glasthermometer 0-100GradC**
STLB-Bau 2022-10 041
Maschinen-Glasthermometer, Einbaulänge 70 mm, einschl.
Tauchhülse, aus nichtrostendem Stahl, mit V-förmigen
Gehäuse DIN 16190, Anzeigebereich 0 bis 100 Grad C,
einschl. Schutzrohr.
Menge: 4,000 St

**04.23 Manometer**
Manometer
Anzeigebereich 0  10 bar, Federmanometer mit
verstellbarer
Markierung, Gehäusedurchmesser 100 mm, mit
Manometerhahn aus Messing, Güteklasse 1
U-Rohr aus Stahl DN 15
kompl. mit Anschweißmuffe, Dicht- und
Befestigungsmaterial
Menge: 2,000 St

*Hinweis*

**04.24 Stahlrohr AD 168,3mm Schweißen**
STLB-Bau 2022-10 041
Rohrleitung aus Stahlrohr DIN EN 10216-2, nahtlos, mit
werkseitigem Korrosionsschutz nach AGI Q 151, für
Klimakaltwasser, Außendurchmesser 168,3 mm, Wanddicke
4,5 mm, Verbindung durch Schweißen, einschl. Schweiß-
bzw.
Löt- und Dichtungsmittel, sowie Herstellen der
Verbindungen,
Form- und Verbindungsstücke werden gesondert vergütet,
Rohrbefestigungen werden gesondert vergütet, Verlegung
in
Gebäuden.
Menge: 179,000 m

**04.25 Stahlrohr AD 139,7mm Schweißen**
STLB-Bau 2022-10 041
Rohrleitung aus Stahlrohr DIN EN 10216-2, nahtlos, mit
werkseitigem Korrosionsschutz nach AGI Q 151, für
Klimakaltwasser, Außendurchmesser 139,7 mm, Wanddicke 4
mm, Verbindung durch Schweißen, einschl. Schweiß- bzw.
Löt-
und Dichtungsmittel, sowie Herstellen der Verbindungen,
Form- und Verbindungsstücke werden gesondert vergütet,
Rohrbefestigungen werden gesondert vergütet, Verlegung
in
Gebäuden.
Menge: 14,000 m

**04.26 Stahlrohr AD 33,7mm Schweißen**
STLB-Bau 2022-10 041
Rohrleitung aus Stahlrohr DIN EN 10216-2, nahtlos, mit
werkseitigem Korrosionsschutz nach AGI Q 151, für
Klimakaltwasser, Außendurchmesser 33,7 mm, Wanddicke
3,2
mm, Verbindung durch Schweißen, einschl. Schweiß- bzw.
Löt-
und Dichtungsmittel, sowie Herstellen der
Verbindungen, Form-
und Verbindungsstücke werden gesondert vergütet,
Rohrbefestigungen werden gesondert vergütet, Verlegung
in
Gebäuden.
Menge: 4,000 m

**04.27 Stahlrohr AD 26,9mm Schweißen**
STLB-Bau 2022-10 041
Rohrleitung aus Stahlrohr DIN EN 10216-2, nahtlos, mit
werkseitigem Korrosionsschutz nach AGI Q 151, für
Klimakaltwasser, Außendurchmesser 26,9 mm, Wanddicke
2,6
mm, Verbindung durch Schweißen, einschl. Schweiß- bzw.
Löt-
und Dichtungsmittel, sowie Herstellen der Verbindungen,
Form- und Verbindungsstücke werden gesondert vergütet,
Rohrbefestigungen werden gesondert vergütet, Verlegung
in
Gebäuden.
Menge: 7,000 m

**04.28 Stahlrohr AD 21,3mm Schweißen**
STLB-Bau 2022-10 041
Rohrleitung aus Stahlrohr DIN EN 10216-2, nahtlos, mit
werkseitigem Korrosionsschutz nach AGI Q 151, für
Klimakaltwasser, Außendurchmesser 21,3 mm, Wanddicke
2,6
mm, Verbindung durch Schweißen, einschl. Schweiß- bzw.
Löt-
und Dichtungsmittel, sowie Herstellen der Verbindungen,
Form- und Verbindungsstücke werden gesondert vergütet,
Rohrbefestigungen werden gesondert vergütet, Verlegung
in
Gebäuden.
Menge: 16,000 m

*Hinweis*
Technische Vorbemerkungen Rohrträger für
Kälterohrleitung

Thermisch entkoppelter Rohrträger für Kälterohrleitung,
bestehend aus FCKW- freiem PUR/PIR Auflagersegmenten,
eingebettet in geschlossenzelligem Schaumstoff und mit
diesem
verklebt.
Außenseitige Auflagerschalen aus Aluminiumblech 0,8 mm
dick, dass zugleich die äußere Dampfsperre für die
PUR/PIR- Auflagersegmente bewirkt

**04.29 Rohrschelle Stahl verz L 0,5-1m DN150**
STLB-Bau 2022-10 042
Rohraufhängung als Rohrschelle, aus verzinktem Stahl,
mit
Einlage aus PUR/PIR-Schale, diffusionsdicht verklebt,
Stirnscheiben für Anschlussverklebung an
geschlossenzelliger
Weichschaumdämmung, Mantel mit selbstklebender
Aluminiumfolie und Aluminiumblech für Befestigung mit
außenliegender Flachstahlschelle Länge Aufhängung über
0,5
bis 1 m, Rohr aus Stahl, DN 150.
Menge: 82,000 St

**04.30 Rohrschelle Stahl verz L 0,5-1m DN125**
STLB-Bau 2022-10 042
Rohraufhängung als Rohrschelle, aus verzinktem Stahl,
mit
Einlage aus PUR/PIR-Schale, diffusionsdicht verklebt,
Stirnscheiben für Anschlussverklebung an
geschlossenzelliger
Weichschaumdämmung, Mantel mit selbstklebender
Aluminiumfolie und Aluminiumblech für Befestigung mit
außenliegender Flachstahlschelle Länge Aufhängung über
0,5
bis 1 m, Rohr aus Stahl, DN 125.
Menge: 6,000 St

**04.31 Rohrschelle Stahl verz L 0,5-1m DN25**
STLB-Bau 2022-10 042
Rohraufhängung als Rohrschelle, aus verzinktem Stahl,
mit
Einlage aus PUR/PIR-Schale, diffusionsdicht verklebt,
Stirnscheiben für Anschlussverklebung an
geschlossenzelliger
Weichschaumdämmung, Mantel mit selbstklebender
Aluminiumfolie und Aluminiumblech für Befestigung mit
außenliegender Flachstahlschelle Länge Aufhängung über
0,5
bis 1 m, Rohr aus Stahl, DN 25.
Menge: 4,000 St

**04.32 Rohrschelle Stahl verz L 0,5-1m DN20**
STLB-Bau 2022-10 042
Rohraufhängung als Rohrschelle, aus verzinktem Stahl,
mit
Einlage aus PUR/PIR-Schale, diffusionsdicht verklebt,
Stirnscheiben für Anschlussverklebung an
geschlossenzelliger
Weichschaumdämmung, Mantel mit selbstklebender
Aluminiumfolie und Aluminiumblech für Befestigung mit
außenliegender Flachstahlschelle Länge Aufhängung über
0,5
bis 1 m, Rohr aus Stahl, DN 20.
Menge: 6,000 St

**04.33 Rohrschelle Stahl verz L 0,5-1m DN15**
STLB-Bau 2022-10 042
Rohraufhängung als Rohrschelle, aus verzinktem Stahl,
mit
Einlage aus PUR/PIR-Schale, diffusionsdicht verklebt,
Stirnscheiben für Anschlussverklebung an
geschlossenzelliger
Weichschaumdämmung, Mantel mit selbstklebender
Aluminiumfolie und Aluminiumblech für Befestigung mit
außenliegender Flachstahlschelle Länge Aufhängung über
0,5
bis 1 m, Rohr aus Stahl, DN 15.
Menge: 10,000 St

**04.34 Bogen Schweißen AD 168,3mm**
STLB-Bau 2022-10 041
Bogen, aus Kohlenstoffstahl, Verbindung durch
Schweißen, für
Rohrleitung aus Stahlrohr DIN EN 10216-2, nahtlos, für
Klimakaltwasser, Außendurchmesser 168,3 mm.
Menge: 118,000 St

**04.35 Bogen Schweißen AD 139,7mm**
STLB-Bau 2022-10 041
Bogen, aus Kohlenstoffstahl, Verbindung durch
Schweißen, für
Rohrleitung aus Stahlrohr DIN EN 10216-2, nahtlos, für
Klimakaltwasser, Außendurchmesser 139,7 mm.
Menge: 16,000 St

**04.36 Bogen Schweißen AD 42,4mm**
STLB-Bau 2022-10 041
Bogen, aus Kohlenstoffstahl, Verbindung durch
Schweißen, für
Rohrleitung aus Stahlrohr DIN EN 10216-2, nahtlos, für
Klimakaltwasser, Außendurchmesser 42,4 mm.
Menge: 4,000 St

**04.37 Bogen Schweißen AD 26,9 mm**
STLB-Bau 2022-10 041
Bogen, aus Kohlenstoffstahl, Verbindung durch
Schweißen, für
Rohrleitung aus Stahlrohr DIN EN 10216-2, nahtlos, für
Klimakaltwasser, Außendurchmesser 26,9 mm.
Menge: 6,000 St

**04.38 Bogen Schweißen AD 21,3 mm**
STLB-Bau 2022-10 041
Bogen, aus Kohlenstoffstahl, Verbindung durch
Schweißen, für
Rohrleitung aus Stahlrohr DIN EN 10216-2, nahtlos, für
Klimakaltwasser, Außendurchmesser 21,3 mm.
Menge: 14,000 St

**04.39 T-Stück AD 168,3mm**
STLB-Bau 2022-10 041
T-Stück, aus Kohlenstoffstahl, Verbindung durch
Schweißen,
für Rohrleitung aus Stahlrohr DIN EN 10216-2, nahtlos,
für
Klimakaltwasser, Außendurchmesser 168,3 mm.
Menge: 35,000 St

**04.40 T-Stück reduziert AD 168,3mm x 76,1mm**
STLB-Bau 2022-10 041
T-Stück, reduziert, aus Kohlenstoffstahl, Verbindung
durch
Schweißen, für Rohrleitung aus Stahlrohr DIN EN
10216-2,
nahtlos, für Klimakaltwasser, Außendurchmesser 168,3
mm, 2.
Durchmesser 76,1 mm.
Menge: 3,000 St

**04.41 Reduzierstück AD 168,3mm x 139,7mm**
STLB-Bau 2022-10 041
Reduzierstück, aus Kohlenstoffstahl, Verbindung durch
Schweißen, für Rohrleitung aus Stahlrohr DIN EN
10216-2,
nahtlos, für Klimakaltwasser, Außendurchmesser 168,3
mm, 2.
Durchmesser 139,7 mm.
Menge: 3,000 St

**04.42 Reduzierstück AD 168,3mm x 114,3mm**
STLB-Bau 2022-10 041
Reduzierstück, aus Kohlenstoffstahl, Verbindung durch
Schweißen, für Rohrleitung aus Stahlrohr DIN EN
10216-2,
nahtlos, für Klimakaltwasser, Außendurchmesser 168,3
mm, 2.
Durchmesser 114,3 mm.
Menge: 15,000 St

**04.43 Reduzierstück AD 168,3mm x 76,1mm**
STLB-Bau 2022-10 041
Reduzierstück, aus Kohlenstoffstahl, Verbindung durch
Schweißen, für Rohrleitung aus Stahlrohr DIN EN
10216-2,
nahtlos, für Klimakaltwasser, Außendurchmesser 168,3
mm, 2.
Durchmesser 76,1 mm.
Menge: 7,000 St

**04.44 Reduzierstück AD 168,3mm x 57mm**
STLB-Bau 2022-10 041
Reduzierstück, aus Kohlenstoffstahl, Verbindung durch
Schweißen, für Rohrleitung aus Stahlrohr DIN EN
10216-2,
nahtlos, für Klimakaltwasser, Außendurchmesser 168,3
mm, 2.
Durchmesser 57 mm.
Menge: 4,000 St

**04.45 Reduzierstück AD 139,7mm x 114,3mm**
STLB-Bau 2022-10 041
Reduzierstück, aus Kohlenstoffstahl, Verbindung durch
Schweißen, für Rohrleitung aus Stahlrohr DIN EN
10216-2,
nahtlos, für Klimakaltwasser, Außendurchmesser 139,7
mm, 2.
Durchmesser 114,3 mm.
Menge: 2,000 St

**04.46 Reduzierstück AD 139,7mm x 88,9mm**
STLB-Bau 2022-10 041
Reduzierstück, aus Kohlenstoffstahl, Verbindung durch
Schweißen, für Rohrleitung aus Stahlrohr DIN EN
10216-2,
nahtlos, für Klimakaltwasser, Außendurchmesser 139,7
mm, 2.
Durchmesser 88,9 mm.
Menge: 3,000 St

**04.47 Gewölbter Boden Klöpperform AD 168,3mm**
STLB-Bau 2022-10 041
Gewölbter Boden, Klöpperform, aus Kohlenstoffstahl,
Verbindung durch Schweißen, für Rohrleitung aus
Stahlrohr DIN
EN 10216-2, nahtlos, für Klimakaltwasser,
Außendurchmesser
168,3 mm.
Menge: 2,000 St

**04.48 Einschweißmuffe zylindr. IG Rp1 1/4**
STLB-Bau 2022-10 041
Einschweißmuffe, mit zylindrischem Innengewinde, aus
Kohlenstoffstahl, Verbindung durch Schweißen, für
Rohrleitung
aus Stahlrohr DIN EN 10216-2, nahtlos, für
Klimakaltwasser,
Gewindeanschluss Rp 1 1/4.
Menge: 8,000 St

**04.49 Einschweißmuffe zylindr. IG Rp3/4**
STLB-Bau 2022-10 041
Einschweißmuffe, mit zylindrischem Innengewinde, aus
Kohlenstoffstahl, Verbindung durch Schweißen, für
Rohrleitung
aus Stahlrohr DIN EN 10216-2, nahtlos, für
Klimakaltwasser,
Gewindeanschluss Rp 3/4.
Menge: 16,000 St

**04.50 Einschweißmuffe zylindr. IG Rp1/2**
STLB-Bau 2022-10 041
Einschweißmuffe, mit zylindrischem Innengewinde, aus
Kohlenstoffstahl, Verbindung durch Schweißen, für
Rohrleitung
aus Stahlrohr DIN EN 10216-2, nahtlos, für
Klimakaltwasser,
Gewindeanschluss Rp 1/2.
Menge: 52,000 St

**04.51 Übergangsstück AD 42,4 mm Rp 1 1/4**
Übergangsstück, aus Kohlenstoffstahl, für Rohrleitung
aus
Stahlrohr DIN EN 10216-1, nahtlos, mit Innengewinde,
Außendurchmesser 42,4 mm, Gewindeanschluss Rp 1 1/4.
Menge: 8,000 St

**04.52 Übergangsstück AD 26,9 mm Rp 3/4**
Übergangsstück, aus Kohlenstoffstahl, für Rohrleitung
aus
Stahlrohr DIN EN 10216-1, nahtlos, mit Innengewinde,
Außendurchmesser 26,9 mm, Gewindeanschluss Rp 3/4.
Menge: 8,000 St

**04.53 Übergangsstück AD 26,9 mm Rp 1/2**
Übergangsstück, aus Kohlenstoffstahl, für Rohrleitung
aus
Stahlrohr DIN EN 10216-1, nahtlos, mit Innengewinde,
Außendurchmesser 26,9 mm, Gewindeanschluss Rp 1/2.
Menge: 32,000 St

**04.54 Übergangsstück AD 21,3 mm Rp 1/2**
Übergangsstück, aus Kohlenstoffstahl, für Rohrleitung
aus
Stahlrohr DIN EN 10216-1, nahtlos, mit Innengewinde,
Außendurchmesser 21,3 mm, Gewindeanschluss Rp 1/2.
Menge: 33,000 St

**04.55 Blindflansch PN16 Stahl DN150**
STLB-Bau 2022-10 041
Blindflansch Form T (mit Dichtleiste) DIN EN 1092-1 PN
16,
aus Stahl, einschl. Schrauben und Dichtung, DN 150.
Menge: 7,000 St

**04.56 Vorschweißflansch PN16 Stahl DN150**
STLB-Bau 2022-10 041
Vorschweißflansch DIN EN 1092-1 PN 16, aus Stahl,
einschl.
Schrauben und Dichtung, DN 150.
Menge: 143,000 St

**04.57 Vorschweißflansch PN16 Stahl DN125**
STLB-Bau 2022-10 041
Vorschweißflansch DIN EN 1092-1 PN 16, aus Stahl,
einschl.
Schrauben und Dichtung, DN 125.
Menge: 27,000 St

**04.58 Vorschweißflansch PN16 Stahl DN100**
STLB-Bau 2022-10 041
Vorschweißflansch DIN EN 1092-1 PN 16, aus Stahl,
einschl.
Schrauben und Dichtung, DN 100.
Menge: 17,000 St

**04.59 Mischventile beigestellt einbauen DN125**
STLB-Bau 2022-10 041
Mischventile, vom AG beigestellt, einbauen, Nenndruck
1,6
MPa (16 bar), DN 125.
Menge: 1,000 St

**04.60 Mischventile beigestellt einbauen DN100**
STLB-Bau 2022-10 041
Mischventile, vom AG beigestellt, einbauen, Nenndruck
1,6
MPa (16 bar), DN 100.
Menge: 1,000 St

**04.61 Wärmezähler beigestellt einbauen DN150**
STLB-Bau 2022-10 041
Wärmezähler, vom AG beigestellt, einbauen, mit
Flanschanschluss, Nenndruck 1,6 MPa (16 bar), DN 150.
Menge: 1,000 St

**04.62 Messwert-/Kontaktgeber Einschweißmuffen beigestellt einbauen DN150**
STLB-Bau 2022-10 041
Messwert-/Kontaktgeber und Einschweißmuffen, vom AG
beigestellt, einbauen, DN 150.
Menge: 32,000 St

**04.63 Tauchhülse Thermometer-Messelement L 100mm Stahl niro**
STLB-Bau 2022-10 041
Tauchhülse für Thermometer-Messelement, Einbaulänge 100
mm, mit Klemmringverschraubung, aus nichtrostendem
Stahl,
Werkstoff-Nr 1.4571, zum Einschrauben G 1/2, mit
Schweißmuffe und Dichtung.
Menge: 24,000 St

**04.64 Absperrklappe mit Antrieb DN150**
Absperrklappe, als Endarmatur, mit Antrieb, Gehäuse aus
Gusseisen EN-GJS-400-15, DN 150, Nenndruck 1,6 MPa (16
bar), für Klimakaltwasser, bis 70 Grad C, mit
Taupunktsperre,
weich dichtend, Klappenscheibe aus nichtrostendem
Stahl,
Welle aus nichtrostendem Stahl, mit elektromotorischem
Antrieb, Stellsignal 2-Punkt 230 V AC, Schutzart IP 4X
DIN EN
60529 (VDE 0470-1), mit Schalter für
Endstellungsmeldung,
2-fach, Stellglied und Antrieb zusammengebaut, mit
mechanischer Stellungsanzeige.

Hersteller und Typ '
....................................................'
vom Bieter einzutragen.
Menge: 2,000 St

**04.65 Absperrklappe Endarmatur DN150**
STLB-Bau 2022-10 042
Absperrklappe, als Endarmatur, Gehäuse aus Gusseisen
EN-GJS-400-15, DN 150, Nenndruck 1,6 MPa (16 bar), für
Klimakaltwasser, bis 70 Grad C, mit Taupunktsperre,
weich
dichtend, Klappenscheibe aus nichtrostendem Stahl,
Welle aus
nichtrostendem Stahl, mit Rasterhebel und integriertem
Thermometer,
Hersteller und Typ '
....................................................'
vom Bieter einzutragen.
Menge: 51,000 St

**04.66 Absperrklappe Endarmatur DN125**
STLB-Bau 2022-10 042
Absperrklappe, als Endarmatur, Gehäuse aus Gusseisen
EN-GJS-400-15, DN 125, Nenndruck 1,6 MPa (16 bar), für
Klimakaltwasser, bis 70 Grad C, mit Taupunktsperre,
weich
dichtend, Klappenscheibe aus nichtrostendem Stahl,
Welle aus
nichtrostendem Stahl, mit Rasterhebel und integriertem
Thermometer,
Hersteller und Typ '
....................................................'
vom Bieter einzutragen.
Menge: 8,000 St

**04.67 Kugelhahn Rotguss PN16 DN32**
STLB-Bau 2022-10 041
Kugelhahn, Durchgangsform, mit Muffenanschluss, Gehäuse
aus Rotguss, Betätigung mit Flügelgriff, Nenndruck 1,6
MPa
(16 bar), DN 32.
Menge: 4,000 St

**04.68 Kugelhahn Rotguss PN16 DN25**
STLB-Bau 2022-10 041
Kugelhahn, Durchgangsform, mit Muffenanschluss, Gehäuse
aus Rotguss, Betätigung mit Flügelgriff, Nenndruck 1,6
MPa
(16 bar), DN 25.
Menge: 4,000 St

**04.69 Kugelhahn Rotguss PN16 DN20**
STLB-Bau 2022-10 041
Kugelhahn, Durchgangsform, mit Muffenanschluss, Gehäuse
aus Rotguss, Betätigung mit Flügelgriff, Nenndruck 1,6
MPa
(16 bar), DN 20.
Menge: 7,000 St

**04.70 Kugelhahn Rotguss PN16 DN15**
STLB-Bau 2022-10 041
Kugelhahn, Durchgangsform, mit Muffenanschluss, Gehäuse
aus Rotguss, Betätigung mit Flügelgriff, Nenndruck 1,6
MPa
(16 bar), DN 15.
Menge: 14,000 St

**04.71 Entleerungsarmatur Kugelhahn DN15**
STLB-Bau 2022-10 041
Entleerungsarmatur, als Kugelhahn, für Klimakaltwasser
bis 70
Grad C, mit Flügelgriff, Durchgangsform, mit
Verschlusskappe
und Kette, Gehäuse aus Rotguss, weich dichtend, mit
Gewindeanschluss, Nenndruck 1,6 MPa (16 bar), DN 15.
Menge: 22,000 St

**04.72 Maschinen-Glasthermometer 0-100GradC**
STLB-Bau 2022-10 041
Maschinen-Glasthermometer, Einbaulänge 70 mm, einschl.
Tauchhülse, aus nichtrostendem Stahl, mit V-förmigen
Gehäuse DIN 16190, Anzeigebereich 0 bis 100 Grad C,
einschl. Schutzrohr.
Menge: 32,000 St

**04.73 Manometer**
Manometer
Anzeigebereich 0  10 bar, Federmanometer mit
verstellbarer
Markierung, Gehäusedurchmesser 100 mm, mit
Manometerhahn aus Messing, Güteklasse 1
U-Rohr aus Stahl DN 15
kompl. mit Anschweißmuffe, Dicht- und
Befestigungsmaterial
Menge: 18,000 St

**04.74 Rückschlagklappe Gusseisen DN150 PN16**
STLB-Bau 2022-10 041
Rückschlagklappe, Gehäuse aus Gusseisen, DN 150,
Nenndruck 1,6 MPa (16 bar), mit Flanschanschluss, als
Zwischenflanschausführung,
Hersteller und Typ '
....................................................'
vom Bieter einzutragen.
Menge: 4,000 St

**04.75 Rückschlagklappe Gusseisen DN125 PN16**
STLB-Bau 2022-10 041
Rückschlagklappe, Gehäuse aus Gusseisen, DN 125,
Nenndruck 1,6 MPa (16 bar), mit Flanschanschluss, als
Zwischenflanschausführung,
Hersteller und Typ '
....................................................'
vom Bieter einzutragen.
Menge: 2,000 St

**04.76 Schmutzfänger DN150 bis 70GradC PN16 EN-GJL-250**
STLB-Bau 2022-10 041
Schmutzfänger, DN 150, max. Betriebstemperatur bis 70
Grad
C, Nenndruck 1,6 MPa (16 bar), mit Flanschanschluss,
Gehäuse aus Gusseisen EN-GJL-250, mit Feinsieb,
Gewindebohrung und Verschlussstopfen im
Reinigungsverschluss,
Hersteller und Typ '
....................................................'
vom Bieter einzutragen.
Menge: 2,000 St

**04.77 Gummimetall-Rohrverbinder DN 150**
Gummimetall-Rohrverbinder DN 150
zur Unterbrechung von unerwünschten Schall- und
Geräuschübertragungen, glycolbeständig, PN16

Nennweite:  DN 150

Hersteller und Typ '
....................................................'
vom Bieter einzutragen.
Menge: 8,000 St

**04.78 Gummimetall-Rohrverbinder DN 125**
Gummimetall-Rohrverbinder DN 125
zur Unterbrechung von unerwünschten Schall- und
Geräuschübertragungen, glycolbeständig, PN16

Nennweite:  DN 125

Hersteller und Typ '
....................................................'
vom Bieter einzutragen.
Menge: 4,000 St

**04.79 automatischer Schnell-/Großentlüfter**
automatischer Schnell-/Großentlüfter für Heiz- und
Kühlwassersysteme bzw. geschlossene,
flüssigkeitsgefüllte
Anlagensysteme.
Armatur für die permanente Ableitung von Gasblasen aus
entsprechend hierfür im Hydraulik-/Rohrleitungssystem
vorgesehenen Hochpunkten oder Sammelstellen.
Gehäusewerkstoff :  Messing
Systemanschluss :  Rp 1/2
max. Betriebsüberdruck : 10 bar
max. Betriebstemperatur: 110 °C
Höhe: :  112 mm
Durchmesser :  65 mm

Hersteller und Typ '
....................................................'
vom Bieter einzutragen.
Menge: 6,000 St

**04.80 Abscheider Luft Schmutz Magnetit Stahl PN16 DN150**
STLB-Bau 2022-10 041
Abscheider für Mikroblasen, Luft, Schmutz mit Magneten
zur
Magnetitabscheidung, aus Stahl, mit Flanschanschluss,
max.
Betriebstemperatur bis 70 Grad C, Nenndruck 1,6 MPa
(16 bar),
DN 150,
Hersteller und Typ '
....................................................'
vom Bieter einzutragen.
Menge: 1,000 St

*Hinweis*
Kälterohrleitungen aus Edelstahlrohr in Stangen. Für
geschlossene Kühlkreisläufe mit Wasser.
Je nach örtlichen Gegebenheiten (wie z.B.
Steigeschacht,
Doppelboden, etc.) sind Stangen von 3 bzw. 6 m Länge zu
verwenden.
Die Rohre sind so anzuordnen, dass unnötige Rohrkreuzungen vermieden werden und die Einzelwiderstände
möglichst gering bleiben. Werden Rohre mit
Rohrabschneider
getrennt, so muss der entstandene Grat durch Fräsen
entfernt
werden. Bei der Gefällerichtung ist darauf zu achten,
dass die
Luft aus den Rohren entweichen kann, und dass die
Anlage
beim Entleeren vollständig leer laufen kann. Bei der
Montage ist
auf einen spannungsfreien Einbau der Anlage zu achten.
Die Rohrleitungen werden nicht gedämmt. Dennoch ist auf
genügend Abstand zwischen den einzelnen Leitungen zu
achten, dass sie einzeln isoliert werden könnten.
Nach Auftragserteilung sind sämtliche Rohrdimensionen
zu
überprüfen und Unstimmigkeiten der Bauleitung zu
melden. Die
Rohrnetzberechnung ist vor Montagebeginn der Bauleitung
vorzulegen. Ferner sind alle Rohrleitungswege und
Trassen
mit den übrigen Gewerken verantwortlich abzustimmen.
Sämtliche Demontage und Wiedermontage, die sich aus
obigen
Auflagen ergeben, gehen zu Lasten des Auftragnehmers.
Die
Rohre sind zu liefern, zu lagern, nach Baufortschritt
evtl.
umzulagern und fachgerecht zu montieren.
Verbindungen mit Pressfittings, einschl.
Rohrbefestigung,
Rohrschellen aus Stahl verzinkt mit
körperschalldämmenden
Einlagen aus PUR/PIR Schale, einschl. Gewindestange,
Gewindeplatten, Muttern, Unterlegscheibe und Messing-
Spreizdübel.
Die erforderlichen Kälterohrträger sowie Form- und
Verbindungsstücke sind separat ausgeschrieben.

**04.81 Rohr Stahl niro Klimakaltwasser AD 35mm WD 1,5mm Pressen**
STLB-Bau 2022-10 041
Rohrleitung aus nichtrostenden Stahlrohren DIN EN
10217-7,
Werkstoff-Nr 1.4520, für Klimakaltwasser,
Außendurchmesser
35 mm, Wanddicke 1,5 mm, Verbindung durch Pressen,
Form-
und Verbindungsstücke werden gesondert vergütet,
Verlegung
in Gebäuden, Rohrbefestigungen werden gesondert
vergütet,
Arbeitshöhe des Montageortes bis 3,5 m über der
Standfläche
des hierfür erforderlichen Gerüstes.
Menge: 9,000 m

**04.82 Rohr Stahl niro Klimakaltwasser AD 28mm WD 1,2mm Pressen**
STLB-Bau 2022-10 041
Rohrleitung aus nichtrostenden Stahlrohren DIN EN
10217-7,
Werkstoff-Nr 1.4520, für Klimakaltwasser,
Außendurchmesser
28 mm, Wanddicke 1,2 mm, Verbindung durch Pressen,
Form-
und Verbindungsstücke werden gesondert vergütet,
Verlegung
in Gebäuden, Rohrbefestigungen werden gesondert
vergütet,
Arbeitshöhe des Montageortes bis 3,5 m über der
Standfläche
des hierfür erforderlichen Gerüstes.
Menge: 18,000 m

**04.83 Rohr Stahl niro Klimakaltwasser AD 22mm WD 1,2mm Pressen**
STLB-Bau 2022-10 041
Rohrleitung aus nichtrostenden Stahlrohren DIN EN
10217-7,
Werkstoff-Nr 1.4520, für Klimakaltwasser,
Außendurchmesser
22 mm, Wanddicke 1,2 mm, Verbindung durch Pressen,
Form-
und Verbindungsstücke werden gesondert vergütet,
Verlegung
in Gebäuden, Rohrbefestigungen werden gesondert
vergütet,
Arbeitshöhe des Montageortes bis 3,5 m über der
Standfläche
des hierfür erforderlichen Gerüstes.
Menge: 11,000 m

**04.84 Rohraufhängung Stahl verz L 0,5-1m DN32**
STLB-Bau 2022-10 042
Rohraufhängung, aus verzinktem Stahl, mit Einlage aus
PUR/PIR-Schale, diffusionsdicht verklebt,
Stirnscheiben für
Anschlussverklebung an geschlossenzelliger
Weichschaumdämmung, Mantel mit selbstklebender
Aluminiumfolie und Aluminiumblech für Befestigung mit
außenliegender Flachstahlschelle Länge Aufhängung über
0,5
bis 1 m, Rohr aus nichtrostendem Stahl, DN 32.
Menge: 4,000 St

**04.85 Rohraufhängung Stahl verz L 0,5-1m DN25**
STLB-Bau 2022-10 042
Rohraufhängung, aus verzinktem Stahl, mit Einlage aus
PUR/PIR-Schale, diffusionsdicht verklebt,
Stirnscheiben für
Anschlussverklebung an geschlossenzelliger
Weichschaumdämmung, Mantel mit selbstklebender
Aluminiumfolie und Aluminiumblech für Befestigung mit
außenliegender Flachstahlschelle Länge Aufhängung über
0,5
bis 1 m, Rohr aus nichtrostendem Stahl, DN 25.
Menge: 8,000 St

**04.86 Rohraufhängung Stahl verz L 0,5-1m DN20**
STLB-Bau 2022-10 042
Rohraufhängung, aus verzinktem Stahl, mit Einlage aus
PUR/PIR-Schale, diffusionsdicht verklebt,
Stirnscheiben für
Anschlussverklebung an geschlossenzelliger
Weichschaumdämmung, Mantel mit selbstklebender
Aluminiumfolie und Aluminiumblech für Befestigung mit
außenliegender Flachstahlschelle Länge Aufhängung über
0,5
bis 1 m, Rohr aus nichtrostendem Stahl, DN 20.
Menge: 4,000 St

**04.87 Bogen Klimakaltwasser Stahl niro AD 35mm**
STLB-Bau 2022-10 041
Bogen, aus nichtrostendem Stahl, Verbindung durch
Pressen,
für Klimakaltwasser, für Rohrleitung aus nichtrostenden
Stahlrohren, Außendurchmesser 35 mm.
Menge: 5,000 St

**04.88 Bogen Klimakaltwasser Stahl niro AD 28mm**
STLB-Bau 2022-10 041
Bogen, aus nichtrostendem Stahl, Verbindung durch
Pressen,
für Klimakaltwasser, für Rohrleitung aus nichtrostenden
Stahlrohren, Außendurchmesser 28 mm.
Menge: 18,000 St

**04.89 Bogen Klimakaltwasser Stahl niro AD 22mm**
STLB-Bau 2022-10 041
Bogen, aus nichtrostendem Stahl, Verbindung durch
Pressen,
für Klimakaltwasser, für Rohrleitung aus nichtrostenden
Stahlrohren, Außendurchmesser 22 mm.
Menge: 11,000 St

**04.90 T-Stück Klimakaltwasser Stahl niro AD 35mm**
STLB-Bau 2022-10 041
T-Stück, aus nichtrostendem Stahl, Verbindung durch
Pressen,
für Klimakaltwasser, für Rohrleitung aus nichtrostenden
Stahlrohren, Außendurchmesser 35 mm.
Menge: 3,000 St

**04.91 T-Stück reduziert Klimakaltwasser Stahl niro AD 35mm x 28mm**
STLB-Bau 2022-10 041
T-Stück, reduziert, aus nichtrostendem Stahl,
Verbindung durch
Pressen, für Klimakaltwasser, für Rohrleitung aus
nichtrostenden Stahlrohren, Außendurchmesser 35 mm, 2.
Durchmesser 28 mm.
Menge: 3,000 St

**04.92 T-Stück Klimakaltwasser AD 35mm x Rp1/2**
T-Stück, aus nichtrostendem Stahl, Verbindung durch
Pressen,
für Klimakaltwasser, für Rohrleitung aus
nichtrostenden
Stahlrohren, Außendurchmesser 35 mm, 2. Durchmesser
Rp1/2" Innengewinde
Menge: 2,000 St

**04.93 Reduzierstück Klimakaltwasser Stahl niro AD 35mm x 28mm**
STLB-Bau 2022-10 041
Reduzierstück, aus nichtrostendem Stahl, Verbindung
durch
Pressen, für Klimakaltwasser, für Rohrleitung aus
nichtrostenden Stahlrohren, Außendurchmesser 35 mm, 2.
Durchmesser 28 mm.
Menge: 4,000 St

**04.94 Reduzierstück Klimakaltwasser Stahl niro AD 35mm x 22mm**
STLB-Bau 2022-10 041
Reduzierstück, aus nichtrostendem Stahl, Verbindung
durch
Pressen, für Klimakaltwasser, für Rohrleitung aus
nichtrostenden Stahlrohren, Außendurchmesser 35 mm, 2.
Durchmesser 22 mm.
Menge: 1,000 St

**04.95 Übergangsstück kon. AG Klimakaltwasser Stahl niro AD 35mm**
STLB-Bau 2022-10 041
Übergangsstück, mit konischem Außengewinde, aus
nichtrostendem Stahl, Verbindung durch Pressen, für
Klimakaltwasser, für Rohrleitung aus nichtrostenden
Stahlrohren, Außendurchmesser 35 mm, Gewindeanschluss R
1 1/4.
Menge: 4,000 St

**04.96 Übergangsstück kon. AG Klimakaltwasser Stahl niro AD 28mm**
STLB-Bau 2022-10 041
Übergangsstück, mit konischem Außengewinde, aus
nichtrostendem Stahl, Verbindung durch Pressen, für
Klimakaltwasser, für Rohrleitung aus nichtrostenden
Stahlrohren, Außendurchmesser 28 mm, Gewindeanschluss R
1.
Menge: 4,000 St

**04.97 Übergangsstück kon. AG Klimakaltwasser Stahl niro AD 22mm**
STLB-Bau 2022-10 041
Übergangsstück, mit konischem Außengewinde, aus
nichtrostendem Stahl, Verbindung durch Pressen, für
Klimakaltwasser, für Rohrleitung aus nichtrostenden
Stahlrohren, Außendurchmesser 22 mm, Gewindeanschluss R
1/2.
Menge: 2,000 St

**04.98 Kugelhahn Klimakaltwasser Stahl niro PN16 DN32**
STLB-Bau 2022-10 041
Kugelhahn, für Klimakaltwasser, max.
Betriebstemperatur bis
120 Grad C, Durchgangsform, mit Muffenanschluss,
Gehäuse
aus nichtrostendem Stahl, Betätigung mit Hebel,
Nenndruck 1,6
MPa (16 bar), DN 32.
Menge: 1,000 St

**04.99 Kugelhahn Klimakaltwasser Stahl niro PN16 DN25**
STLB-Bau 2022-10 041
Kugelhahn, für Klimakaltwasser, max.
Betriebstemperatur bis
120 Grad C, Durchgangsform, mit Muffenanschluss,
Gehäuse
aus nichtrostendem Stahl, Betätigung mit Hebel,
Nenndruck 1,6
MPa (16 bar), DN 25.
Menge: 1,000 St

**04.100 Kugelhahn Klimakaltwasser Stahl niro PN16 DN20**
STLB-Bau 2022-10 041
Kugelhahn, für Klimakaltwasser, max.
Betriebstemperatur bis
120 Grad C, Durchgangsform, mit Muffenanschluss,
Gehäuse
aus nichtrostendem Stahl, Betätigung mit Hebel,
Nenndruck 1,6
MPa (16 bar), DN 20.
Menge: 1,000 St

### Titel 05 Havarielüftung Kältemaschinenräume

#### Bereich 05.01 Rückbau

**05.01.1 Luftleitung Formstück Befestigung Stahl verz Kanten-L bis 500mm abbrechen v.Hand laden transp. LKW AN entsorgen nicht schadstoffbelastet AVV170405 Vergüt.Entsorg. AN**
STLB-Bau 2022-10 084
Abbruch der Luftleitung einschl. der Form- und
Verbindungsstücke und Befestigungen, aus verzinktem
Stahl,
Kantenlänge bis 500 mm, im Gebäude, Ausführung in allen
Geschossen, Höhe bis 6 m, im Rahmen einer
Teilabbruchmaßnahme,
Abbruch von Hand/mit handgeführten Kleingeräten,
Ausführung erschütterungsarm DIN 4150, lärmarm,
Lärmpegel
max. 80 dB(A), staubarm TRGS 559, ohne
Funkenfreisetzung,
ohne Untergrundbeschädigung, ohne Wasserfreisetzung,
aufgenommene Stoffe sammeln, auf LKW des AN laden,
transportieren, entsorgen, zum Lager/zur Anlage nach
Wahl
des AN,
Abfall ist nicht gefährlich, nicht schadstoffbelastet,
Abfallschlüssel nach AVV (Abfallverzeichnis-Verordnung)
170405 Eisen und Stahl,
Vergütung der Entsorgung übernimmt AN.
Menge: 5,000 m2

**05.01.2 Luftleitung Formstück Befestigung Stahl verz Kanten-L 500-1000mm abbrechen v.Hand laden transp. LKW AN entsorgen nicht schadstoffbelastet AVV170405 Vergüt.Entsorg. AN**
STLB-Bau 2022-10 084
Abbruch der Luftleitung einschl. der Form- und
Verbindungsstücke und Befestigungen, aus verzinktem
Stahl,
Kantenlänge über 500 bis 1000 mm, im Gebäude,
Ausführung
in allen Geschossen, Höhe bis 6 m, im Rahmen einer
Teilabbruchmaßnahme,
Abbruch von Hand/mit handgeführten Kleingeräten,
Ausführung erschütterungsarm DIN 4150, lärmarm,
Lärmpegel
max. 80 dB(A), staubarm TRGS 559, ohne
Funkenfreisetzung,
ohne Untergrundbeschädigung, ohne Wasserfreisetzung,
aufgenommene Stoffe sammeln, auf LKW des AN laden,
transportieren, entsorgen, zum Lager/zur Anlage nach
Wahl
des AN,
Abfall ist nicht gefährlich, nicht schadstoffbelastet,
Abfallschlüssel nach AVV (Abfallverzeichnis-Verordnung)
170405 Eisen und Stahl,
Vergütung der Entsorgung übernimmt AN.
Menge: 10,000 m2

**05.01.3 Luftleitung Stahl verz DN250-300 abbrechen v.Hand laden transp. LKW AN entsorgen nicht schadstoffbelastet AVV170405 Vergüt.Entsorg. AN**
STLB-Bau 2022-10 084
Abbruch der Luftleitung aus verzinktem Stahl,
Nenndurchmesser über DN 250 bis DN 300, im Gebäude,
Ausführung in allen Geschossen, Höhe bis 6 m, im Rahmen
einer Teilabbruchmaßnahme,
Abbruch von Hand/mit handgeführten Kleingeräten,
Ausführung erschütterungsarm DIN 4150, lärmarm,
Lärmpegel
max. 80 dB(A), staubarm TRGS 559, ohne
Funkenfreisetzung,
ohne Untergrundbeschädigung, ohne Wasserfreisetzung,
aufgenommene Stoffe sammeln, auf LKW des AN laden,
transportieren, entsorgen, zum Lager/zur Anlage nach
Wahl
des AN,
Abfall ist nicht gefährlich, nicht schadstoffbelastet,
Abfallschlüssel nach AVV (Abfallverzeichnis-Verordnung)
170405 Eisen und Stahl,
Vergütung der Entsorgung übernimmt AN.
Menge: 30,000 m

**05.01.4 Luftleitungsformstück Stahl verz DN250-300 abbrechen v.Hand laden transp. LKW AN entsorgen nicht schadstoffbelastet AVV170405 Vergüt.Entsorg. AN**
STLB-Bau 2022-10 084
Abbruch des Luftleitungsformstücks aus verzinktem
Stahl,
Nenndurchmesser über DN 250 bis DN 300, im Gebäude,
Ausführung in allen Geschossen, Höhe bis 6 m, im Rahmen
einer Teilabbruchmaßnahme,
Abbruch von Hand/mit handgeführten Kleingeräten,
Ausführung erschütterungsarm DIN 4150, lärmarm,
Lärmpegel
max. 80 dB(A), staubarm TRGS 559, ohne
Funkenfreisetzung,
ohne Untergrundbeschädigung, ohne Wasserfreisetzung,
aufgenommene Stoffe sammeln, auf LKW des AN laden,
transportieren, entsorgen, zum Lager/zur Anlage nach
Wahl
des AN,
Abfall ist nicht gefährlich, nicht schadstoffbelastet,
Abfallschlüssel nach AVV (Abfallverzeichnis-Verordnung)
170405 Eisen und Stahl,
Vergütung der Entsorgung übernimmt AN.
Menge: 25,000 St

**05.01.5 Axialventilator abbrechen v.Hand laden transp. LKW AN nicht schadstoffbelastet**
Abbruch des Axialventilators, für Abluft, ohne
Schwingungsdämpfer, mit Elektromotor, Gehäuse aus
verzinktem Stahl, Einzelgewicht über 20 bis 50 kg, im
Rahmen
einer Teilabbruchmaßnahme, Ausführung innerhalb des
Bauwerks, vor Ort zerlegbar, Ausführung im
Kellergeschoss,
Abbruch von Hand/mit handgeführten Kleingeräten,
Ausführung
erschütterungsarm DIN 4150, lärmarm, Lärmpegel max. 80
dB(A), staubarm TRGS 559, ohne Funkenfreisetzung, ohne
Untergrundbeschädigung, ohne Wasserfreisetzung,
aufgenommene Stoffe zur Entsorgung sortieren, sammeln,
auf LKW des AN laden, transportieren, entsorgen, zum
Lager/zur Anlage nach Wahl des AN,
Abfall ist nicht gefährlich, nicht schadstoffbelastet,
Vergütung der Entsorgung übernimmt AN.
Menge: 2,000 St

**05.01.6 Brandschutzklappe RLT Gehäuse Stahl verz DN250 abbrechen v.Hand laden transp. LKW AN nicht schadstoffbelastet**
Abbruch der Brandschutzklappe RLT, Gehäuse verzinktem
Stahl, DN 250, Einzelgewicht über 20 bis 50 kg, im
Rahmen
einer Teilabbruchmaßnahme, Ausführung innerhalb des
Bauwerks,
Arbeitshöhe der zu bearbeitenden Fläche
bis 5,5 m über der Standfläche des hierfür
erforderlichen
Gerüstes,
Gerüst wird gesondert vergütet, vor Ort nicht
zerlegbar,
Ausführung im Kellergeschoss, Abbruch von Hand/mit
handgeführten Kleingeräten, Ausführung
erschütterungsarm
DIN 4150, lärmarm, Lärmpegel max. 80 dB(A), staubarm
TRGS
559, ohne Funkenfreisetzung, ohne
Untergrundbeschädigung,
ohne Wasserfreisetzung,
aufgenommene Stoffe zur Entsorgung sortieren, sammeln,
auf LKW des AN laden, transportieren, entsorgen, zum
Lager/zur Anlage nach Wahl des AN,
Abfall ist nicht gefährlich, nicht schadstoffbelastet,
Vergütung der Entsorgung übernimmt AN.
Menge: 2,000 St

**05.01.7 Durchbruch herstellen Stahlbeton 900-1000cm2 T 20-25cm 24kN/m3 Geräteeinsatz mgl. laden transp. LKW AN entsorgen nicht schadstoffbelastet AVV170101 Vergüt.Entsorg. AN**
STLB-Bau 2022-10 084
Durchbruch herstellen, Untergrundfläche senkrecht, in
Stahlbeton, Normalbeton, ohne Bekleidungen und
Beschichtungen, Einzelöffnung über 900 bis 1000 cm2,
Tiefe
über 20 bis 25 cm, Hilfsschnitte werden nicht gesondert
vergütet, Wichte des Abbruchstoffes DIN EN 1991-1-1 24
kN/m3, Geräteeinsatz ist möglich, max. Gesamtgewicht
bis 0,5
t, Ausführung innerhalb des Bauwerks, Ausführung im
Erdgeschoss, Arbeitshöhe bis 4,5 m,
aufgenommene Stoffe sammeln, ohne Zerkleinerung, auf
LKW
des AN laden, transportieren, entsorgen, zum Lager/zur
Anlage
nach Wahl des AN,
Abfall ist nicht gefährlich, nicht schadstoffbelastet,
Zuordnung Z
0 (uneingeschränkter Einbau), Abfallschlüssel nach AVV
(Abfallverzeichnis-Verordnung) 170101 Beton,
Vergütung der Entsorgung übernimmt AN.
Menge: 2,000 St

**05.01.8 Durchbruch herstellen Stahlbeton 3000-5000cm2 T 20-25cm 24kN/m3 Geräteeinsatz mgl. laden transp. Bahnwagen AN entsorgen nicht schadstoffbelastet AVV170101 Vergüt.Entsorg. AN**
STLB-Bau 2022-10 084
Durchbruch herstellen, Untergrundfläche senkrecht, in
Stahlbeton, Normalbeton, ohne Bekleidungen und
Beschichtungen, Einzelöffnung über 3000 bis 5000 cm2,
Tiefe
über 20 bis 25 cm, Hilfsschnitte werden nicht gesondert
vergütet, Wichte des Abbruchstoffes DIN EN 1991-1-1 24
kN/m3, Geräteeinsatz ist möglich, max. Gesamtgewicht
bis 0,5
t, Ausführung innerhalb des Bauwerks, Ausführung im
Erdgeschoss, Arbeitshöhe bis 4,5 m,
aufgenommene Stoffe sammeln, ohne Zerkleinerung, auf
Bahnwagen des AN laden, transportieren, entsorgen, zum
Lager/zur Anlage nach Wahl des AN,
Abfall ist nicht gefährlich, nicht schadstoffbelastet,
Zuordnung Z
0 (uneingeschränkter Einbau), Abfallschlüssel nach AVV
(Abfallverzeichnis-Verordnung) 170101 Beton,
Vergütung der Entsorgung übernimmt AN.
Menge: 1,000 St

#### Bereich 05.02 Neubau

**05.02.1 Luftltg rechteckig Stahl verz gefalzt Kanten-L bis 500mm H 3,5-5m Aufhänge-/Auflagekonstruktion schallg.**
STLB-Bau 2021-10 075
Luftleitung, rechteckig, Dichtheitsklasse C DIN EN
1507, aus
verzinktem Stahl, gefalzt, Maße DIN EN 1505,
Kantenlänge bis
500 mm, Verbindung mit Winkelflansch, aus verzinktem
Stahl,
mit Schrauben aus nichtrostendem Stahl und Dichtung,
min./max. Temperatur der geförderten Luft -15 bis 80
Grad C,
Montagehöhe über Gelände/Fußboden über 3,5 bis 5 m, mit
Aufhänge-/Auflagekonstruktion DIN EN 12236,
schallgedämmt,
befestigen mit Befestigungsmitteln mit
bauaufsichtlichem
Verwendbarkeitsnachweis einschl. Bohrungen,
Befestigungsuntergrund Stahlbeton.
Menge: 5,000 m2

**05.02.2 Luftltg rechteckig Stahl verz gefalzt Kanten-L bis 500mm H 3,5-5m Aufhänge-/Auflagekonstruktion schallg.**
STLB-Bau 2021-10 075
Luftleitung, rechteckig, Dichtheitsklasse C DIN EN
1507, aus
verzinktem Stahl, gefalzt, Maße DIN EN 1505,
Kantenlänge bis
500 mm, Verbindung mit Winkelflansch, aus verzinktem
Stahl,
mit Schrauben aus nichtrostendem Stahl und Dichtung,
min./max. Temperatur der geförderten Luft -15 bis 80
Grad C,
Montagehöhe über Gelände/Fußboden über 3,5 bis 5 m, mit
Aufhänge-/Auflagekonstruktion DIN EN 12236,
schallgedämmt,
befestigen mit Befestigungsmitteln mit
bauaufsichtlichem
Verwendbarkeitsnachweis einschl. Bohrungen,
Befestigungsuntergrund Stahlbeton.
Menge: 45,000 m2

**05.02.3 Luftltg rechteckig Stahl verz gefalzt Kanten-L 1500-2000mm H 3,5-5m Aufhänge-/Auflagekonstruktion schallg.**
STLB-Bau 2021-10 075
Luftleitung, rechteckig, Dichtheitsklasse C DIN EN
1507, aus
verzinktem Stahl, gefalzt, Maße DIN EN 1505,
Kantenlänge
über 1500 bis 2000 mm, Verbindung mit Winkelflansch,
aus
verzinktem Stahl, mit Schrauben aus nichtrostendem
Stahl und
Dichtung, min./max. Temperatur der geförderten Luft
-15 bis 80
Grad C, Montagehöhe über Gelände/Fußboden über 3,5 bis
5
m, mit Aufhänge-/Auflagekonstruktion DIN EN 12236,
schallgedämmt, befestigen mit Befestigungsmitteln mit
bauaufsichtlichem Verwendbarkeitsnachweis einschl.
Bohrungen, Befestigungsuntergrund Stahlbeton.
Menge: 15,000 m2

**05.02.4 Formstück Luftltg rechteckig Stahl verz gefalzt Kanten-L 500-1000mm H 3,5-5m**
STLB-Bau 2021-10 075
Formstück für Luftleitung, rechteckig,
Luftdichtheitsklasse C
DIN EN 1507, aus verzinktem Stahl, gefalzt, Maße DIN EN
1505, Kantenlänge über 500 bis 1000 mm, Verbindung mit
Winkelflansch, aus verzinktem Stahl, mit Schrauben aus
nichtrostendem Stahl und Dichtung, min./max.
Temperatur der
geförderten Luft -15 bis 80 Grad C, Montagehöhe über
Gelände/Fußboden über 3,5 bis 5 m, mit
Aufhänge-/Auflagekonstruktion DIN EN 12236,
schallgedämmt,
befestigen mit Befestigungsmitteln mit
bauaufsichtlichem
Verwendbarkeitsnachweis einschl. Bohrungen,
Befestigungsuntergrund Stahlbeton.
Menge: 15,000 m2

**05.02.5 Luftltg rund ATC3 Stahl verz längsgefalzt DN400 -750-1000Pa H 3,5-5m Aufhänge-/Auflagekonstruktion schallg.**
STLB-Bau 2021-10 075
Luftleitung, rund, Luftdichtheitsklasse ATC3 DIN EN
16798-3,
aus verzinktem Stahl, längsgefalzt, Maße DIN EN 1506,
DN
400, mit Einsteckende, mit Lippendichtung,
geschraubt/genietet,
min./max. Temperatur der geförderten Luft -15 bis 80
Grad C,
Druckbereich von -750 bis 1000 Pa, Montagehöhe über
Gelände/Fußboden über 3,5 bis 5 m, mit
Aufhänge-/Auflagekonstruktion DIN EN 12236,
schallgedämmt,
befestigen mit Befestigungsmitteln mit
bauaufsichtlichem
Verwendbarkeitsnachweis einschl. Bohrungen,
Befestigungsuntergrund Stahlbeton.
Menge: 40,000 m

**05.02.6 Bogen Luftleitg rund 90Grad Stahl verz DN400 H 3,5-5m**
STLB-Bau 2021-10 075
Bogen, für Luftleitung, rund, Luftdichtheitsklasse
ATC3 DIN EN
16798-3, 90 Grad, aus verzinktem Stahl, DN 400, mit
Einsteckenden, mit Lippendichtung,
geschraubt/genietet, mit
Dichtungsband, min./max. Temperatur der geförderten
Luft -15
bis 80 Grad C, Druckbereich von -750 bis 1000 Pa,
Montagehöhe über Gelände/Fußboden über 3,5 bis 5 m, mit
Aufhänge-/Auflagekonstruktion DIN EN 12236,
schallgedämmt,
befestigen mit Befestigungsmitteln mit
bauaufsichtlichem
Verwendbarkeitsnachweis einschl. Bohrungen,
Befestigungsuntergrund Stahlbeton.
Menge: 20,000 St

**05.02.7 Bogen Luftleitg rund 45Grad Stahl verz DN400 H 3,5-5m**
STLB-Bau 2021-10 075
Bogen, für Luftleitung, rund, Luftdichtheitsklasse
ATC3 DIN EN
16798-3, 45 Grad, aus verzinktem Stahl, DN 400, mit
Einsteckenden, mit Lippendichtung,
geschraubt/genietet, mit
Dichtungsband, min./max. Temperatur der geförderten
Luft -15
bis 80 Grad C, Druckbereich von -750 bis 1000 Pa,
Montagehöhe über Gelände/Fußboden über 3,5 bis 5 m, mit
Aufhänge-/Auflagekonstruktion DIN EN 12236,
schallgedämmt,
befestigen mit Befestigungsmitteln mit
bauaufsichtlichem
Verwendbarkeitsnachweis einschl. Bohrungen,
Befestigungsuntergrund Stahlbeton.
Menge: 6,000 St

**05.02.8 Übergangsstück Luftleitg rund konisch Stahl verz DN400 H 3,5-5m**
STLB-Bau 2021-10 075
Übergangsstück, für Luftleitung, rund,
Luftdichtheitsklasse
ATC3 DIN EN 16798-3, konisch, Maße DIN EN 1506, aus
verzinktem Stahl, größter DN 400, mit Einsteckenden,
mit
Lippendichtung, geschraubt/genietet, mit Dichtungsband,
min./max. Temperatur der geförderten Luft -15 bis 80
Grad C,
Druckbereich von -750 bis 1000 Pa, Montagehöhe über
Gelände/Fußboden über 3,5 bis 5 m, mit
Aufhänge-/Auflagekonstruktion DIN EN 12236,
schallgedämmt,
befestigen mit Befestigungsmitteln mit
bauaufsichtlichem
Verwendbarkeitsnachweis einschl. Bohrungen,
Befestigungsuntergrund Stahlbeton.
Menge: 5,000 St

**05.02.9 Enddeckel Luftleitg rund Stahl verz DN400 H 3,5-5m**
STLB-Bau 2021-10 075
Enddeckel, für Luftleitung, rund Luftdichtheitsklasse
ATC3 DIN
EN 16798-3, Maße DIN EN 1506, aus verzinktem Stahl, DN
400, zum Einstecken, mit Lippendichtung, min./max.
Temperatur der geförderten Luft -15 bis 80 Grad C,
Druckbereich von -750 bis 1000 Pa, Montagehöhe über
Gelände/Fußboden über 3,5 bis 5 m, mit
Aufhänge-/Auflagekonstruktion DIN EN 12236,
schallgedämmt,
befestigen mit Befestigungsmitteln mit
bauaufsichtlichem
Verwendbarkeitsnachweis einschl. Bohrungen,
Befestigungsuntergrund Stahlbeton.
Menge: 5,000 St

**05.02.10 Muffe Luftleitg rund Stahl verz DN400 H 3,5-5m**
STLB-Bau 2021-10 075
Muffe, für Luftleitung, rund Luftdichtheitsklasse ATC3
DIN EN
16798-3, Maße DIN EN 1506, aus verzinktem Stahl, DN
400,
min./max. Temperatur der geförderten Luft -15 bis 80
Grad C,
Druckbereich von -750 bis 1000 Pa, Montagehöhe über
Gelände/Fußboden über 3,5 bis 5 m, mit
Aufhänge-/Auflagekonstruktion DIN EN 12236,
schallgedämmt,
befestigen mit Befestigungsmitteln mit
bauaufsichtlichem
Verwendbarkeitsnachweis einschl. Bohrungen,
Befestigungsuntergrund Stahlbeton.
Menge: 10,000 St

**05.02.11 Muffe Luftleitg rund Stahl verz DN355 H 3,5-5m**
STLB-Bau 2021-10 075
Muffe, für Luftleitung, rund Luftdichtheitsklasse ATC3
DIN EN
16798-3, Maße DIN EN 1506, aus verzinktem Stahl, DN
355,
min./max. Temperatur der geförderten Luft -15 bis 80
Grad C,
Druckbereich von -750 bis 1000 Pa, Montagehöhe über
Gelände/Fußboden über 3,5 bis 5 m, mit
Aufhänge-/Auflagekonstruktion DIN EN 12236,
schallgedämmt,
befestigen mit Befestigungsmitteln mit
bauaufsichtlichem
Verwendbarkeitsnachweis einschl. Bohrungen,
Befestigungsuntergrund Stahlbeton.
Menge: 5,000 St

**05.02.12 Rückschlagklappe DN400**
STLB-Bau 2021-10 075
Rückschlagklappe, rund, DN 400, Verbindung mit
Einsteckenden, mit Lippendichtung, mit Dichtungsband.
Menge: 4,000 St

**05.02.13 Brandschutzklappe EI90S Gehäuse Stahl verz DN400 elektr Antrieb Federrücklauf IP54**
STLB-Bau 2021-10 075
Brandschutzklappe DIN EN 15650, Klassifizierung EI 90
S DIN
EN 13501-3, beidseitig geprüft DIN EN 1366-2, für
vertikalen
und horizontalen Einbau, Achslage waagerecht oder
senkrecht,
rauchdicht, Gehäuse aus verzinktem Stahl, rund, DN 400,
Luftdichtheitsklasse C DIN EN 1751, Einbau in massive
Wand,
Nasseinbau, mit Absperrklappenblatt aus mineralischem
Baustoff, mit thermoelektrischer Auslösung,
Auslösetemperatur
95 Grad C (für Warmluftheizungen), mit elektrischem
Antrieb
mit Federrücklauf und integrierten Endlageschaltern,
Schutzart
IP 54 DIN EN 60529 (VDE 0470-1).
Menge: 8,000 St

**05.02.14 Axialventilator Abluft Volumenstrom 4260 m3/h Gehäuse Stahl verz**
STLB-Bau 2021-10 075
Axialventilator, für Luftleitungseinbau, für Abluft,
spezifische
Ventilatorleistung SFP 3 DIN EN 16798-3,
Leistungsaufnahme
Klasse P3 DIN EN 13053, saug- und druckseitig
angeschlossen,
Volumenstrom '4260' m3/h, mit Motor,
Bemessungsbetriebsspannung 230/400 V AC, Schutzart IP
44
DIN EN 60529 (VDE 0470-1), mit Ventilatorgehäuse, für
vertikalen Einbau, aus verzinktem Stahl, Laufrad
dynamisch
ausgewuchtet, DIN ISO 21940-11, Gütestufe G 6.3, mit
Schutzvorrichtungen DIN EN ISO 13857, saugseitig, aus
verzinktem Stahl, Luftleitungsanschluss druckseitig.
Menge: 2,000 St

**05.02.15 Luftgitter Stahl verz B 1500mm H 250mm**
Luftgitter für Einbau in runde Luftleitungen, aus
profilierten
Blechen aus verzinktem Stahl, Frontrahmen profiliert,
mit
sichtbarer Schraubbefestigung, mit Dichtung, mit
waagerechten,
einzeln verstellbaren Lamellen, Breite 1500 mm, Höhe
250 mm.
Menge: 2,000 St

**05.02.16 Wetterschutzgitter rechteckig B 400mm H 800mm Stahl**
STLB-Bau 2021-10 075
Wetterschutzgitter, für Fortluft, rechteckig,
Nennbreite 400 mm,
Nennhöhe 800 mm, Rahmen und Lamellen aus Stahl,
korrosionsgeschützt, mit Vogelschutzgitter aus
verzinktem
Stahl.
Menge: 1,000 St

**05.02.17 Wetterschutzgitter rechteckig B 400mm H 800mm Stahl**
STLB-Bau 2021-10 075
Wetterschutzgitter, für Außenluft, rechteckig,
Nennbreite 400
mm, Nennhöhe 800 mm, Rahmen und Lamellen aus Stahl,
korrosionsgeschützt, mit Vogelschutzgitter aus
verzinktem
Stahl.
Menge: 1,000 St

### Titel 06 Sonstiges

**06.1 Bezeichnungsschild mehrschichtig Kunststoff H 40mm B 100mm**
STLB-Bau 2022-10 042
Bezeichnungsschild, Farbe und Beschriftung nach Angaben
des AG, aus mehrschichtigem Kunststoff, Beschriftung
2-zeilig,
geprägt, rechteckig, Höhe 40 mm, Breite 100 mm.
Menge: 65,000 St

**06.2 Wasserglykolfüllung 66/34**
Kühlwasserkreislauf mit einem vorgemischten
Wasser/Glykolgemisch, mit Inhibitoren zum Schutz vor
Korrosion und Ablagerungen, kompl. liefern, füllen und
entlüften, einschl. allem notwendigen Zubehör..
Ethylenglykol  34%
Wasser  66%
Menge: 15500,000 l

**06.3 Kernbohrung Beton Durchm. 150-200mm T 20-25cm v.Hand nicht schadstoffbelastet**
STLB-Bau 2022-10 084
Kernbohrung, Untergrundfläche waagerecht,
Bohrkernsicherung
nicht erforderlich, aus unbewehrtem Beton, Normalbeton,
Bohrdurchmesser über 150 bis 200 mm, Bohrtiefe über 20
bis
25 cm, Wichte des Abbruchstoffes DIN EN 1991-1-1 24
kN/m3,
Arbeitshöhe bis 3,65 m, von Hand/mit handgeführten
Kleingeräten, Ausführung innerhalb des Bauwerks,
Ausführung
in allen Geschossen,
aufgenommene Stoffe sammeln, ohne Zerkleinerung, auf
LKW
des AN laden, transportieren, entsorgen, zum Lager/zur
Anlage
nach Wahl des AN,
Abfall ist nicht gefährlich, nicht schadstoffbelastet,
Zuordnung Z
0 (uneingeschränkter Einbau), Abfallschlüssel nach AVV
(Abfallverzeichnis-Verordnung) 170101 Beton,
Vergütung der Entsorgung übernimmt AN.
Menge: 2,000 St

**06.4 Brandschutzabschottung Rohr Stahl R90 AD 168,3mm Gebäude Wand D 240mm Durchm. 150-200mm**
STLB-Bau 2022-10 047
Brandschutzabschottung von Rohrleitung aus Stahl, mit
allgemeinem bauaufsichtlichen Prüfzeugnis/allgemeiner
bauaufsichtlicher Zulassung, Feuerwiderstandsklasse R
90 DIN
EN 13501-2,
Rohrleitung nicht gedämmt, Rohraußendurchmesser 168,3
mm,
Verlegung im Gebäude, Arbeitshöhe des Montageortes bis
3,5
m über der Standfläche des hierfür erforderlichen
Gerüstes,
Wand aus Stahlbeton, Dicke 240 mm, runder Durchbruch
ohne
Hüllrohr, Durchmesser über 150 bis 200 mm.
Menge: 2,000 St

**06.5 Kernbohrung Beton Durchm. 150-200mm T 20-25cm v.Hand nicht schadstoffbelastet**
STLB-Bau 2022-10 084
Kernbohrung, Untergrundfläche senkrecht, aus
unbewehrtem
Beton, Normalbeton, Bohrdurchmesser über 150 bis 200
mm,
Bohrtiefe über 20 bis 25 cm, Wichte des Abbruchstoffes
DIN EN
1991-1-1 24 kN/m3, Arbeitshöhe bis 3,65 m, von Hand/mit
handgeführten Kleingeräten, Ausführung innerhalb des
Bauwerks, Ausführung in allen Geschossen,
aufgenommene Stoffe sammeln, ohne Zerkleinerung, auf
LKW
des AN laden, transportieren, entsorgen, zum Lager/zur
Anlage
nach Wahl des AN,
Abfall ist nicht gefährlich, nicht schadstoffbelastet,
Zuordnung Z
0 (uneingeschränkter Einbau), Abfallschlüssel nach AVV
(Abfallverzeichnis-Verordnung) 170101 Beton,
Vergütung der Entsorgung übernimmt AN.
Menge: 2,000 St

**06.6 Aufbau Abbau fahrbares Gerüst 4Wo 1,5kN/m2 H 4m**
STLB-Bau 2022-10 001
Aufbauen, Abbauen fahrbares Gerüst, einschl.
Grundeinsatzzeit (4 Wochen),
Stahlrohrkupplungsgerüst DIN 4420-3, Lastklasse 2 (1,5
kN/m2), Höhe der obersten Gerüstlage 4 m, im Gebäude.
Menge: 2,000 St

**06.7 Gebrauchsüberlassung Gerüst über die Grundeinsatzzeit hinaus**
Gebrauchsüberlassung über die Grundeinsatzzeit hinaus,
Stahlrohrkupplungsgerüst DIN 4420-3, Lastklasse 2 (1,5
kN/m2), Höhe der obersten Gerüstlage 4 m, im Gebäude.
Menge: 16,000 Wo

**06.8 Farbkennzeichnung Richtungspfeile**
Farbkennzeichnung der Leitung für
Wasser-Glycol-Gemisch,
Kennzeichnung der Fließrichtung durch Richtungspfeile
und
Bezeichnung VL/RL
Menge: 65,000 St

*Hinweis*
Für alle Geräte, betriebstechnischen Systeme,
Einbauteile und
Einrichtungsgegenstände sind die erforderlichen
Vorschriften für
die spätere Bedienung und Wartung in deutscher Sprache
zu
übergeben.

Die Dokumentation ist entsprechend dem in der Anlage
beigefügten beispielhaften Inhaltsverzeichnis zu
erstellen.

Sie ist in DIN A4-Aktenordnern (3-fache Ausführung)
und digital
(3-fache Ausführung) spätestens 5 Tage vor Abnahme zu
übergeben. Zur Prüfung sind die Unterlagen in 1-facher
Ausfertigung in Aktenordnern und digital mindestens 14
Tage
vor dem Abnahmetermin der örtlichen Bauleitung zu
übergeben.
Sie dienen als Grundlage für die Ersatzteilbeschaffung
bzw.
Wartungsarbeiten.

Die vom AN zu erstellenden Montageunterlagen beinhalten
folgende Darstellungen von Anlagen der Technischen
Gebäudeausrüstung (TGA):
Geräte, Bauteile und Leitungen maßstäblich, vermaßt zum
Baukörper,
Volumen-/Massenströme, Druckdifferenzen, Ein- und
Austrittstemperaturen,
Einbauorte der Messwertgeber, -anzeiger und
Stellgeräte,
Grund- und RI-Fließschemata mit Bilddarstellung für
Anlagen
und deren Bauelemente nach den fachspezifischen Normen.

Format der vom AN zu erstellenden Pläne/Zeichnungen:
Grundrisspläne und Schnittzeichnungen in DIN-Format,
max.
DIN A0,
funktionsbezogene Pläne, Verfahrensfließschemata,
Schaltpläne im Format DIN A 4.

Erstellung der Montagezeichnungen mit CAD-Programm auf
Basis der vom AG zur Verfügung gestellten
Ausführungszeichnungen der Anlagen der TGA als
Plotterausdruck/Papierzeichnung und auf Datenträger
als dwg
Datei. Datenträger CD-ROM.
Organisation und Verwaltung des Datenaustausches,
Layerstrukturen und Zeichnungsebenen gemäß der
Richtlinien
des AG.

Das Kälteanlagenschema, das den Aufbau der gesamten
Anlage einschließlich Zubehör, Rohre, Ventile,
MSR-Adressen, etc. zeigt, ist laminiert an einer vom
Auftraggeber angegebenen Stelle anzubringen.

**06.9 Doku Mehraufwand gegenüber VOB**
Mehraufwand gegenüber VOB für die Erstellung der
Dokumentations- Revisionsunterlagen wie in den
Vorbemerkungen und dem beigefügten beispielhaften
Inhaltsverzeichnis beschrieben.
Menge: 1,000 Psch

**06.10 Einregulierung Inbetriebnahme Kälteanlage**
Inbetriebnahme der Kälteanlage

Die erstellte Anlage ist für die Übergabe an den
Nutzer in
Betrieb zu nehmen. Hierzu haben folgende Arbeiten zu
erfolgen:
Überprüfung der Richtigkeit der elektrischen
Verdrahtung
Prüfen aller Sensoren und Aktoren auf Funktion
Prüfen der Konfiguration und der Grundeinstellung der
Regelung
Funktionsprüfung der Regelung
Einregulierung der Gesamtanlage
Parametrierung der verbauten Regelkomponenten
Durchführung der Erstinbetriebnahme der Gesamtanlage
Funktionsüberprüfung der Anlage / Probebetrieb
Erstellung des Inbetriebnahmeprotokolls.
Menge: 1,000 St

**06.11 Einweisung und Übergabe der Kältesanlage**
Einweisung des Kunden / Betreiber in:
- Bedienung der Steuerzentrale
- Betrieb der Kälteanlage
- Kontrollen der Kälteanlage
- Übergabeprotokoll (vom Kunden/Betreiber abgezeichnet)
Hinweis auf Schutzmassnahmen
Übergabe der Anlage, einschließlich der
Dokumentationsunterlagen, an den Betreiber
Menge: 1,000 St

**06.12 Beistellen Personal Interaktionstest Gebäude-/Anlagenautomation**
Beistellen von Personal für den Interaktionstest der
Gebäude-
und Anlagenautomation.
Menge: 16,000 h

USt %: 19,00
